# Merseburg, Domplatz 9, Schloss
Angebotsaufforderung (GAEB 90, DA83)
DV-Nummer: N0-523-8
Währung: EUR
Auftraggeber: Kreisverwaltung, Landkreis Saalekreis, Domplatz 9, 06217 Mer

## Einbruchmeldeanlage
Datum: 25.11.25

*Hinweis*
1. Allgemeine Vorbemerkungen

Ausführung
Für die sach- und fachgerechte Herstellung der in den
Ausschreibungsunterlagen geforderten Bauleistungen
gelten  soweit nicht anders angegeben ist  die
technischen Vorschriften, die Verdingungsordnung für
Bauleistungen (VOB) und die anerkannten Regeln der
Technik.

Vor Beginn der Arbeiten hat sich der Auftragnehmer
über die örtlichen Verhältnisse auf der Baustelle
genauestens zu unterrichten. Nachforderungen, die auf
Unkenntnis der örtlichen Gegebenheiten zurückzuführen
sind sowie sonstige Schwierigkeiten jeder Art werden
nicht anerkannt. Die Lagerung der Materialien erfolgt
auf
Gefahr des Auftragnehmers.
Der AN hat die Baustelle auf eigene Kosten aufzuräumen
und auszufegen.

Der Auftragnehmer hat später nicht mehr sichtbare
wichtige Detailpunkte fotografisch zu dokumentieren.

Alle für die Arbeiten dieses LV erforderlichen
Vermessungsarbeiten gehen zu Lasten des
Auftragnehmers. Alle
Maße sind am Bau zu prüfen.

Jede Vorleistung ist  auch arbeitstäglich zu
überprüfen.

Stundenlohnarbeiten sind nur auf ausdrückliche
Anweisung der Bauleitung auszuführen. Kostenrelevante
Entscheidungen treffen nur Sachbearbeiter des AG.
Tagelohnzettel sind spätestens am nächsten Tag der
örtlichen Bauleitung zur Unterschrift vorzulegen.
Verspätete vorgelegte Tagelohnnachweise werden nicht
akzeptiert, da deren Richtigkeit nicht mehr geprüft
werden kann.

Alle zur Anwendung kommenden Bauprodukte und Bauarten
müssen den Anforderungen der Bauregelliste A
und B sowie der Liste C in der aktuellen Fassung
(Ausgabe -aktueller Stand) entsprechen. Die den
Bauprodukten zugehörigen Übereinstimmungsnachweise
sowie Prüfzeugnisse und bauaufsichtlichen
Zulassungen sind der örtlichen Bauleitung vor
Ausführungsbeginn vorzulegen.

Produktdatenblätter für eingebaute Materialien sind
mit einer Aufstellung vor Baubeginn einzureichen.
Ebenso
sind Bedienungs- und Wartungshinweise zu übergeben.

Sonstiges
Alle durch den Auftragnehmer erstellten Plan- und
Ausführungsunterlagen. einschließlich Dokumentationen,
Prüfzeugnisse, Datenblätter etc. über sämtliche
Bauteile, Montage-, revisions- und Werkpläne, erhält
der
Auftraggeber vom Auftragnehmer rechtzeitig und auf
Abforderung kostenlos in zweifacher Ausfertigung in
Papierform sowie digital.

Baulärm / Gefahrenabwehrverordnung
Es ist nicht notwendiger Baulärm zu vermeiden. Die
genannte Verordnung ist einzuhalten.
Die für das Gebiet zulässige dB-Angaben sind nicht zu
überschreiten.

*Hinweis*
2. Technische Erläuterungen

Allgemeines

Das Vorhaben umfasst das Gewerk Elektro- und
Informationsanlage zu der Baumaßnahme
Modernisierung elektronische Melde- und
Überwachungsanlagen
im Objekt Museum Schloss Merseburg, Domplatz 9, 06217
Merseburg.

Die Schloss besteht aus einem Gebäude in U-Form mit
Keller-, Erd-, 3 Ober- und einem Dachgeschoß mit
darüberliegendem Dachboden.

Die Baumaßnahme wird im genutzten Zustand durchgeführt.

Die vorhandenen elektrotechnischen Anlagen entsprechen
nicht den gültigen DIN / VDE- Vorschriften.

Die Einbruchmeldeanlage sind zu erneuern.

Die vorhandene Einbruchmeldeanlage ist in Abstimmung
mit dem AG und der Bauleitung zurückzubauen.

Die umzubauenden Bauabschnitte werden nicht leer
gezogen.

KG 440  Starkstromanlagen

KG 444  Niederspannungsinstallationsanlagen
Unterverteilungen
Von den Unterverteilungen sind die elektrischen
Verbraucher jedes Bereiches eingespeist.
Die Anlagen werden weiter genutzt.

Elektroinstallation
Die Elektroinstallation hat auf Grundlage der gültigen
DIN-VDE Vorschriften zu erfolgen.
Niederspannungsseitig ist ein 230/400V - TN-S- Netz
(stromlose Nullung) zu errichten.
Entsprechend der DIN VDE 0100-710 sind
Steckstromkreise in allen Bereichen mit
allstromsensitiven
Fehlerstromschutzschaltern auszurüsten.
Im Projekt sind folgende elektrotechnische
Anlagenteile mit den entsprechenden Schutzmaßnahmen
gegen
zu hohe Berührungsspannung nach DIN VDE 100 Teil 410
und 810 erfasst:

3PEN 50Hz 400V-Netz  TN-S-Netz
1NPE 50Hz 230V-Netz  TN-S-Netz

Installationsgeräte- und Kabelträger
Die Verlegung der Kabeltrassen soll weitestgehend
außerhalb der Flucht- und Rettungswege erfolgen, mit
dem Ziel, Kosten für Maßnahmen des vorbeugenden und
baulichen Brandschutzes auf ein Minimum zu
reduzieren.

Vorhandene Kabeltrassen werden weiter genutzt.

In sämtlichen Ausstellungsbereichen werden die Kabel
unter Putz in vorhandenen "in unsichtbaren
Kabeltrassen", in Zwischendecken verlegt.

Im Kellergeschoss sowie im Technikraum soll die
Kabelführung auf Kabeltrassen bzw. in Leerrohren
unterhalb der Decke erfolgen.

Die Wand- und Deckendurchführungen der Elektro- und
Datenkabel sind brandschutztechnisch zu
verschließen.

Die Kabelführungen in Fluchtwegen in den Kellerfluren
müssen brandschutztechnisch in I30 eingehaust
werden bzw. komplett aus dem Fluchtweg in die
Nebenräume verlagert werden.

KG 446  Blitzschutz- und Erdungsanlagen
Innerer Blitzschutz
In der Gebäudehauptverteilung ist ein
Grob-Mittelschutz und in den Unterverteilungen je ein
Mittelschutz
gegen Überspannung vorhanden.
Die neue Einbruchmeldeanlage ist mit einem Feinschutz
auszurüsten.
Weitere Maßnahmen des inneren Blitzschutzes sind auf
Seiten der 230/400V-Spannungsebene nicht
vorzusehen.

Potentialausgleich
Der Potentialausgleich ist nach DIN VDE 0190, DIN VDE
0100 Teil 410, Teil 540/11.91 sowie DIN 18015 Teil
1 und DIN VDE 0185 auszuführen. Sämtliche
Potentialunterschiede sind durch Verbinden von
Schutzleitern,
leitfähigen Rohrleitungen und leitfähigen
Gebäudeteilen auf Potentialausgleichsschienen zu
beseitigen.

KG 449  Starkstromanlagen, sonstiges
Die für die Kabelverlegung nötigen Durchbrüche bis zu
einer Größe von 100mm,
Brandschutzdurchführungen und abkofferungen sind
durchzuführen. Die Durchbrüche sind wieder zu
schließen. Alle Wand- und Deckendurchbrüche sind
brandschutztechnisch per Nachweis zu schotten.

KG 450  Fernmelde- und Informationsanlagen

KG 456  Gefahren- und Alarmanlagen
Einbruchmeldeanlage
Im Museum ist eine Einbruchmeldeanlage (EMA) noch den
Forderungen der Risikobewertung für den
Sachwertschutz durch Versicherung errichtet wurden.
Es ist eine EMA nach VdS (Verband der Versicherer)
2311 Klasse C errichtet.

Die aktuellen Anforderungen an die neue EMA sind vom
Auftraggeber beim Versicherer abgefragt wurden.

Es handelt es sich grundsätzlich um einen Austausch
der bisherigen EMA innerhalb der VdS Klasse C.
Eine Aufschaltung an den Wachdienst oder Polizei ist
unbedingt notwendig (ständig besetzte Stelle).
Ebenfalls die Wartung der EMA vorzusehen.
(Wartungsvertrag)

Die Brandmeldeanlage ist in die Aufschaltung der EMA
zu integrieren.

Einbruchmeldeanlagen der Klasse C: verfügen über einen
erhöhten Schutz gegen Überwindungsversuche
im scharfen sowie im unscharfen Zustand, die Melder
verfügen über eine erhöhte Ansprechempfindlichkeit.
Eine weitgehende Überwachung der sicherheitsrelevanten
Funktionen ist vorhanden. Diese Anlagen erfüllen
die wesentlichen Anforderungen der DIN VDE 0833-3 für
Grad 4. Darüber hinaus erfüllen sie die zusätzlichen
VdS-spezifischen Anforderungen für
Einbruchmeldeanlagen der Klasse C.
In Bestand ist eine EMA Anlage nach VdS 2311 Klasse C
mit Sicherungsklasse (SG) 4.
Diese Klasse ist auch für die neue Einbruchmeldeanlage
wieder herzustellen. Bedeutet Überwachung der
Räume mit Bewegungsmeldern (schwerpunktmäßige
Fallenüberwachung). Zugangstüren zur
Überwachungsbereichen sind mit Magnet und
Riegelkontakten zu überwachen.
Die Scharf- und Unscharfschaltung muss mit min. 2
Scharfschalteinrichtungen erfolgen.
Für diesen Anwendungsfall werden ausgewählt:
Schalteinrichtung mit materiellem
Identifikationsmerkmal (Transponder)
Schalteinrichtung mit geistigen Identifikationsmerkmal
(Zahlencode)

Die Weiterbetrieb der Bestands-EMA-Anlage ist bis zur
Umrüstung auf die neue Anlage sicher zu stellen.

Die vorhandene Anlage ist auszutauschen. Die
vorhandene Verkabelungsstruktur soll weiter genutzt
werden.

Es ist eine drahtgebundene Einbruchmeldeanlage als
Stich-Verkabelung zur Bereichs-Verteilern vorhanden.

Die Zentrale der Alarmanlage ist im Erdgeschoss im
Verwaltungstrakt, Technik-Raum vorhanden.
Im selben Raum ist die neue Einbruchmeldezentrale zu
errichten.

Überwacht werden sollen: der Museums-Bereich, Flure
und Treppenhäuser, der Standort der
Einbruchmeldeanlage und weitere sicherheitsrelevante
Bereiche laut Vorgaben des Nutzers.

Folgende Sicherungsbereiche sind realisiert bzw. sind
herzustellen:

1 Hauptschaftbereich über alle Unterschafschaltbereiche
Unter-Scharfschaltbereiche (B) - Neu
B 1 - Urgeschichte, Heizung
B 2 - KG Frühgeschichte, Mittelalter I
B 3 - EG Hofstube
B 4 - Museumseingang
B 5 - EG Sonderausstellung
B 6 - EG Ost Ausstellung, Museumspädagogik
B 7 - EG Verwaltung
B 8 - 1. OG Rothe-Magazin
B 9  - 1. OG Mittelalter II, Neuzeit
B 10 - 1. OG Gemälde-Magazin
B 11 - 2. OG Spiegelkabinett
B 12 - 2. OG Bibliothek, Grafik-Magazin
B 13 - 4. OG Magazin West
B 14 - 4. OG Magazin Nord

Gruppierung von Sicherheitsbereichen:
-  Bereich 7 einzeln (damit man erstmal ins Haus kommt)
 (Dabei bliebt die Fluchttür 7.14 erstmal unberührt)

-  Bereiche 1+2+3+4+5+6+9 als Gruppe und jeder für
sich auch einzeln
 (Dabei blieben die Fluchttüren 2.2, 3.1, 4.9, 5.2,
6.4, 6.7, 9.1 erstmal unberührt)

Nur einzeln zu schalten:
-  Bereiche 8, 10, 11, 12, 13, 14
 (Fluchtwegtür 11.7! in Richtung Personalamt bleibt
scharf),
 (Fluchtwegtür 11.6 in Richtung Spiegelkabinett bleibt
scharf)

Scharf- und Unscharfschaltungen
Die zentrale Aktivierung/Deaktivierung der EMA erfolgt
ausschließlich an der Außentür zur Verwaltung
(Bereich 7) unter der Bedingung, dass alle
Sicherungsbereiche mit Ausnahme von Bereich 14 (Magazin
Nord) zuvor am zentralen Bedienfeld (Touchscreen)
scharfgeschaltet wurden.

Es werden zwei zentrale Bedienfelder an folgenden
Orten montiert:
Davidspforte Wand hinter neuer Kasse
Flur Verwaltung Museum, bisheriger Standort des alten
Bedienfeldes

Am zentralen Bedienfeld in der Davidspforte sollen
zusätzlich einzelne, noch zu definierende Bereiche
zentral Scharf- und Unscharf geschaltet werden können.
Eine Aktivierung der gesamten EMA erfolgt
ausschließlich an der Außentür zur Verwaltung (Bereich
7). Klartextanzeige an Bediendisplay
(Davidspforte, Verwaltung) von Bereichen, in welchem
Alarm ausgelöst wurde

Alle abgesetzten Bereiche (1, 3, 8, 10, 11 (R260), 13,
14) können zusätzlich vor Ort separat aktiviert bzw.
deaktiviert werden.

Die Aktivierung bzw. Deaktivierung der EMA an der
Außentür des Bereichs 7 sowie die Scharf- und
Unscharfschaltung an den abgesetzten Bereichen erfolgt
durch eine Zwei-Faktor-Authentisierung (2FA)
mittels Transponder und Tastencode.

Tür 6.7: Transponderschaltung Scharf/Unscharf
beidseitig

Alle Außentüren sind auf Verschluss und Öffnen zu
überwachen.
Die Räume und Flure sind schwerpunktmäßig mit
IR-Bewegungsmeldern zu überwachen. Die Alarmierung
soll weiterhin durch Sirenen je Geschossbereich
erfolgen.
Weiterhin sind Überfalltaster im Keller EG, 1. OG,
2.OG sowie Magazinboden vorgesehen.
Die Alarmmeldung erfolgt durch den Einsatz einer
Blitzleuchte mit Sirene und einer Sirene.
Die Außentüren sind mit Türmagnet- und Riegelkontakten
sowie Sperrelementen abzusichern.

Die Alarmmeldungen (Meldergruppenalarme,
Externscharfschaltung, manuelle Rückstellung der
Zentrale
nach einem Externalarm und stiller Alarm) sollen
mittels automatischem Wahl- und Übertragungsgerät zum
Wachschutz weitergeschaltet werden. Hierfür ist ein
analoger Anschluss in der Telefonanlage zu nutzen.

Die Scharf-/ Unscharfschaltung soll mittels
Blockschloss an den jeweiligen Zugängen erfolgen.

KG 490  Sonstige Maßnahmen für Technische Anlagen

KG 491  Baustelleneinrichtung
Die Baustelle ist einzurichten, vorzuhalten, zu
betreiben und nach Bauende zu räumen.

KG 494  Abbruchmaßnahmen
Die vorhandene alte Einbruchmeldeanlage ist vom
Auftragnehmer fachgerecht zu demontieren.

Vorhandene Anlagen der EMA sind zu demontieren. Sich
in der Wänden und Decken befindliche Leitungen
sind nicht zu demontieren. Diese sind sachgerecht zu
trennen.

KG 496  Recycling Zwischendeponierung und Entsorgung
Die demontierten Materialien der Altanlage sind auf
Nachweis fachgerecht zu entsorgen.
Hierbei sind das Kreislaufwirtschafts- und
Abfallgesetz KrW- / AbfG und die ATV DIN 18459:2006-10
Abbruch- und Rückbauarbeiten zu beachten.

KG 499  Sonstige Maßnahmen für Technische Anlagen,
sonstiges
Die Anlagen sind in Betrieb zu nehmen, zu revidieren
und von einem Sachverständigen abnehmen zu lassen
und mit den entsprechenden Unterlagen wie Abnahme- und
Messprotokolle, Revisionsunterlagen zu
übergeben.

*Hinweis*
3. Leistungsverzeichnis

Kalkulationsvorgaben
Die Angebotspreise gelten für die betriebsfertige
Erstellung aller
nachgenannten Anlagen einschl. der Kosten für Hard-
und Software. In die
Angebotspreise ist die betriebsfertige Bereitstellung
(Aufbau,
Aufschalten, Prüfen und Übergabe) der Anlage und
Anschluß der
integrierten Verteiler einschl. der Lieferung von
Kabeln, Drähten und
sonstigen Klein-, Isolier- und Befestigungsmaterial
einzukalkulieren.

Der Stundenlohnnachweis ist sofort nach Beendigung der
Arbeiten
vorzulegen.

Sämtliche Positionen sind einschließlich allem
systembedingten Zubehör,
sowie Klein- und Befestigungsmaterial komplett zu
liefern, montieren und
betriebsfertig anzuschließen.

Die Außerbetriebnahme des vorhandenen
Sicherheits-Systeme darf erst nach vollständiger
Abstimmung mit dem Nutzer erfolgen.

Die Funktion aller im Objekt befindlichen Anlagen
während der
Bautätgkeiten ist entsprechend sicherzustellen.

Das Bautagebuch ist täglich zu führen und wöchentlich
zur Bauberatung
vorzulegen.

Die im Leistungsverzeichnis beschriebenen Arbeiten
sind während des
Betriebes des Maßregelvollzuges zu realisieren.

Werkzeuge und Materialien sind gegen Zugriff von
Unbefugten entsprechend
zu sichern.

Im Vorfeld sind mit dem Nutzer alle Bauarbeiten im
Maßregelvollzug
grundsätzlich abzustimmen.

Lagerplätze für Materialien des Tagesbedarfes stehen
nur in geringem
Umfang im Maßregelvollzug zu Verfügung.

Während der Ausführung der Arbeiten ist die
Schuttbeseitigung auf der
Baustelle täglich (besenrein) vorzunehmen. Kommt der
Auftragnehmer
diesen Auflagen nicht nach, so ist die Bauleitung ohne
vorherige
Ankündigung berechtigt, die Baustelle durch einen
Dritten reinigen zu
lassen und den Auftragnehmer mit den hierdurch
entstandenen Kosten zu
belasten.

Durch den Auftragnehmer ist ein Feinbauablaufplan zu
erstellen, der
wöchentliche fortzuschreiben ist. Grundlage hierfür
ist der vom
Auftraggeber bereitgestellte Bauablaufplan.

Erstellung und Zusammenstellung der Dokumentations-
und Revisionsunterlagen für die im LV
genannte Anlage.
Die Dokumentations- und Revisionsunterlagen sind dem
Auftraggeber
2-fach in Papierform und
1-fach in maschinenlesbarer Form
(Text-Dateien im Word- und PDF-Format  und
CAD-Zeichnungen  im
DWG-Format) auf CD zu übergeben.

In die Nebenkosten sind weiterhin nachfolgende Arbeiten
einzukalkulieren.
Es ist die Einschaltung / Inbetriebnahme des
angebotenen Systems mit allen dazugehörenden
Baugruppen/Modulen incl. einem abschließendem
Abnahme-/Übergabeprotokoll durchzuführen.
Weiterhin ist ein kompletter Probebetrieb der Anlage
mit Test aller systemspezifischen Funktionen
durchzuführen.

### Titel 01 KG 440 - Starkstromanlagen

#### Bereich 01.01 KG 449 - Starkstromanlagen, Sonstiges

*Hinweis*
VERTEILUNGEN

**01.01.1 Leitungsschutzschalter 230/400VAC Ausschaltvermögen 6kA 1-polig Charakter.B 10A**
STLB-Bau 2019-04 054
Leitungsschutzschalter DIN EN 60898-1 (VDE 0641-11),
als
Reiheneinbaugerät, Maße DIN 43880, fingersicher DIN EN
50274 (VDE 0660-514),
Bemessungsbetriebsspannung 230/400 V AC,
Bemessungsausschaltvermögen 6 kA, 1-polig,
Auslösecharakteristik B, Bemessungsstrom 10 A, mit
Aufnahmevorrichtung für Beschriftungsschild.
Menge: 6,000 St

**01.01.2 Leitungsschutzschalter 230/400VAC Ausschaltvermögen 6kA 1-polig Charakter.B 16A**
STLB-Bau 2019-04 054
Leitungsschutzschalter DIN EN 60898-1 (VDE 0641-11),
als
Reiheneinbaugerät, Maße DIN 43880, fingersicher DIN EN
50274 (VDE 0660-514),
Bemessungsbetriebsspannung 230/400 V AC,
Bemessungsausschaltvermögen 6 kA, 1-polig,
Auslösecharakteristik B, Bemessungsstrom 16 A, mit
Aufnahmevorrichtung für Beschriftungsschild.
Menge: 6,000 St

**01.01.3 Reihenklemme 690V 3-stöckig bis 2,5mm2 Tragschiene**
STLB-Bau 2019-04 054
Reihenklemme DIN EN 60947-7-1 (VDE 0611-1),
Bemessungsisolationsspannung 690 V AC,
Isolationsgruppe C,
3-stöckig, für Leiterquerschnitt bis 2,5 mm2, mit
Schraubanschlüssen, zur Montage auf Tragschiene DIN EN
60715, einschl. systemgebundenem Zubehör mit
dauerhafter
Anschlussbezeichnung.
Menge: 12,000 St

*Hinweis*
KABEL UND LEITUNGEN

**01.01.4 Installationsleitung NYM-J 3x2,5 UP**
STLB-Bau 2009-10 053
Installationsleitung DIN VDE 0250-204 NYM-J 3 x 2,5,
Cu-Zahl
72, unter Putz.
Menge: 400,000 m

**01.01.5 Installationsleitung NYM-J 3x1,5 UP**
STLB-Bau 2009-10 053
Installationsleitung DIN VDE 0250-204 NYM-J 3 x 1,5,
Cu-Zahl
43, unter Putz.
Menge: 250,000 m

**01.01.6 Kabel NYY-J 1x4**
STLB-Bau 2006-04 053
Kabel DIN VDE 0276-603 NYY-J 1 x 4 RE, Cu-Zahl 38.
Menge: 20,000 m

**01.01.7 Anschließen 5x2,5**
Anschließen von Kabeln oder Leitungen
an beigestellten Betriebsmitteln,
Querschnitt bis 5 x 2,5 mm2,
einschl. der erforderlichen Kabelschuhe,
Kabeleinführung, Halterung, Sicherung, Halterung und
Kabelmarker.
Menge: 4,000 St

*Hinweis*

**01.01.8 Geräteverbindungsdose Kunststoff Innendurchm. 60mm T 62mm UP Mauerwerk**
STLB-Bau 2024-04 053
Geräteverbindungsdose DIN EN IEC 60670-1 (VDE 0606-1)
und DIN 49073, aus Kunststoff, Innendurchmesser 60 mm,
Tiefe 62 mm, mit Schrauben, Unterputz, in Mauerwerk.
Menge: 50,000 St

**01.01.9 Geräteverbindungsdose Kunststoff Innendurchm. 60mm T 62mm UP Mauerwerk**
STLB-Bau 2024-04 053
Geräteverbindungsdose DIN EN IEC 60670-1 (VDE 0606-1)
und DIN 49073, aus Kunststoff, Innendurchmesser 60 mm,
Tiefe 62 mm, mit einem seitlichen Klemmraum, mit
Schrauben,
Unterputz, in Mauerwerk.
Menge: 10,000 St

**01.01.10 Geräteverbindungsdose Kunststoff Innendurchm. 60mm T 62mm UP Hohlwand**
STLB-Bau 2024-04 053
Geräteverbindungsdose DIN EN IEC 60670-1 (VDE 0606-1)
und DIN 49073, aus Kunststoff, Innendurchmesser 60 mm,
Tiefe 62 mm, mit Schrauben, Unterputz, in Hohlwand.
Menge: 10,000 St

**01.01.11 Abzweigkasten Kunststoff 80/80mm T 50mm IP54 5x4mm2**
STLB-Bau 2009-10 053
Verbindungsdose DIN EN 60670-1 als Abzweigkasten, aus
Kunststoff, Grundfläche mind. 80 mm x 80 mm, Tiefe
mind. 50
mm, Schutzart IP 54 DIN EN 60529, mit 5 Klemmen 4 mm2,
auf
Beton.
Menge: 5,000 St

**01.01.12 Blindabdeck.**
STLB-Bau 2009-10 053
Blindabdeckung, einschl. anteiligem Abdeckrahmen.
Menge: 30,000 St

**01.01.13 Sammelhalterung 8**
Sammelhalterung
Max. Höhe 7 cm,
Befestigung an Wand und Decke,
Öffnen und Schließen der Halterung,
Fassungsvermögen 8 Kabel bis 5x2,5m².
schwer entflammbar.
Menge: 50,000 St

**01.01.14 Sammelhalterung 15**
Sammelhalterung
Max. Höhe 7 cm,
Befestigung an Wand und Decke,
Öffnen und Schließen der Halterung,
Fassungsvermögen 15 Kabel bis 5x2,5m².
schwer entflammbar.
Menge: 10,000 St

**01.01.15 Sammelhalterung 30**
Sammelhalterung
Max. Höhe 8 cm,
Befestigung an Wand und Decke,
Öffnen und Schließen der Halterung,
Fassungsvermögen 30 Kabel bis 5x2,5m².
schwer entflammbar.
Menge: 10,000 St

**01.01.16 Kabeleinzelhalterung**
Kabeleinzelhalterung
Befestigung an Wand und Decke,
Öffnen und Schließen der Halterung,
Fassungsvermögen 1 Kabel bis 5x2,5m².
schwer entflammbar.
Menge: 100,000 St

*Hinweis*
GERÄTEANSCHLÜSSE

**01.01.17 Warmschrumpf-Verbindungsmuffe bis 5x2,5qmm**
Warmschrumpf- Verbindungsmuffe
nach DIN 47632 für Kunststoffkabel
mit PVC, PE,- oder VPE- Isolierung 0,6/1kV,
max. Fassungsvermögen
N(A)YY, NYM-J,
bis 5x2,5qmm
einschl. Schraubverbinder.
Menge: 4,000 St

**01.01.18 Ab- und Anklemmen von Kabelanschlüssen bis 5x2,5qmm**
Ab- und Anklemmen von Kabelanschlüssen an beigestellten
Anlagen bis 5x2,5qmm.
Menge: 30,000 St

**01.01.19 Vorhandene Kabel und Leitungen bis 5x2,5 auftrennen,**
Vorhandene Kabel und Leitungen bis 5x2,5 mm²
auftrennen,
einschl. Kennzeichnung zur Wiederverbindung.
Menge: 20,000 St

**01.01.20 Anschließen 5x2,5**
Anschließen von Kabeln oder Leitungen
an beigestellten Betriebsmitteln,
Querschnitt bis 5 x 2,5 mm2,
einschl. der erforderlichen Kabelschuhe,
Kabeleinführung, Halterung, Sicherung, Halterung und
Kabelmarker.
Menge: 30,000 St

**01.01.21 Kabelprüfarbeiten**
Kabelprüfarbeiten pro Kabel mit mehrmaligem
Durchmessen.
Menge: 10,000 St

*Hinweis*

**01.01.22 Elektroinstallationsrohr PVC-U AD 25mm UP Fräsen**
STLB-Bau 2009-10 053
Elektroinstallationsrohr DIN EN 61386, Maße DIN EN
60423,
aus PVC-U, einwandig, gewellt, flexibel,
Außendurchmesser 25
mm, Druckbeanspruchung mittel, Schlagbeanspruchung
mittel,
Verlegung unter Putz, einschl. Fräsen in Mauerwerk.
Menge: 190,000 m

**01.01.23 Elektroinstallationsrohr PVC-U AD 25mm AP**
STLB-Bau 2009-10 053
Elektroinstallationsrohr DIN EN 61386, Maße DIN EN
60423,
aus PVC-U, einwandig, gewellt, flexibel,
Außendurchmesser 25
mm, Druckbeanspruchung mittel, Schlagbeanspruchung
mittel,
Verlegung offen, auf Putz.
Menge: 50,000 m

**01.01.24 Elektroinstallationsrohr PE-HD AD 20mm AP Abstandsschellen**
STLB-Bau 2009-10 053
Elektroinstallationsrohr DIN EN 61386, Maße DIN EN
60423,
aus PE-HD, einwandig, glatt, starr, Außendurchmesser
20 mm,
Druckbeanspruchung schwer, Schlagbeanspruchung schwer,
Verlegung offen, auf Putz, mit Abstandsschellen.
Menge: 40,000 m

**01.01.25 Elektroinstallationsrohr PE-HD AD 25mm AP Abstandsschellen**
STLB-Bau 2009-10 053
Elektroinstallationsrohr DIN EN 61386, Maße DIN EN
60423,
aus PE-HD, einwandig, glatt, starr, Außendurchmesser
25 mm,
Druckbeanspruchung schwer, Schlagbeanspruchung schwer,
Verlegung offen, auf Putz, mit Abstandsschellen.
Menge: 190,000 m

**01.01.26 Elektroinstallationsrohr PE-HD AD 32mm AP Abstandsschellen**
STLB-Bau 2009-10 053
Elektroinstallationsrohr DIN EN 61386, Maße DIN EN
60423,
aus PE-HD, einwandig, glatt, starr, Außendurchmesser
32 mm,
Druckbeanspruchung schwer, Schlagbeanspruchung schwer,
Verlegung offen, auf Putz, mit Abstandsschellen.
Menge: 20,000 m

**01.01.27 Metallkanal farblich angepasst ca 14x14 mm**
Menge: 50,000 m

**01.01.28 Warmschrumpf-Verbindungsmuffe**
Warmschrumpf- Verbindungsmuffe
nach DIN 47632 für Kunststoffkabel
mit PVC, PE,- oder VPE- Isolierung 0,6/1kV,
max. Fassungsvermögen
N(A)YY, NYM-J,
bis 5x2,5qmm
einschl. Schraubverbinder.
Menge: 10,000 St

*Hinweis*
INBETRIEBNAHME

*Hinweis*
STLB-Bau 2006-04 099
Bestandsunterlagen werden dem AG 5 Werktage vor der
Abnahme im DIN A 4 Aktenordner 2fach übergeben,
Übergabe
von Unterlagen erfolgt in Abstimmung mit dem AG.

*Hinweis*

**01.01.29 Nische ausbrechen Innenwand 1schalig Kalksandstein T bis 5cm, 0,25m²**
Nische ausbrechen, Innenwand, einschalig, aus
Kalksandsteinmauerwerk, unter Beachtung der DIN 1053-1,
einseitig geputzt, Ausführung erschütterungsarm DIN
4150, staubarm, zulässige Feinstaubkonzentration max. 6
mg/m3 und ohne Wasserfreisetzung, Tiefe bis 5 cm,
Einzelfläche bis 0,25 m2.
Menge: 5,000 St

**01.01.30 Nische ausbrechen Innenwand 1schalig Kalksandstein T bis 5cm, 0,01 m²**
Nische ausbrechen, Innenwand, einschalig, aus
Kalksandsteinmauerwerk, unter Beachtung der DIN 1053-1,
einseitig geputzt, Ausführung erschütterungsarm DIN
4150, staubarm, zulässige Feinstaubkonzentration max. 6
mg/m3 und ohne Wasserfreisetzung, Tiefe bis 5
cm.Einzelfläche bis 0,01 m2.
Menge: 5,000 St

**01.01.31 Erstellen von Schlitzen in Mauerwerk bis 25 x 25 mm,**
Erstellen von Schlitzen in Mauerwerk
mittels Schlitzfräse mit einstellbarer Schlitztiefe,
Abmessungen
bis 25 x 25 mm,
anfallender Schutt wird Eigentum des AN und ist zu
beseitigen.
Schlitze mit Mörtel verschließen
Menge: 460,000 m

**01.01.32 Erstellen von Schlitzen in Mauerwerk bis 40 x 30 mm,**
Erstellen von Schlitzen in Mauerwerk
mittels Schlitzfräse mit einstellbarer Schlitztiefe,
Abmessungen
bis 40 x 30 mm,
anfallender Schutt wird Eigentum des AN und ist zu
beseitigen.
Schlitze mit Mörtel verschließen
Menge: 65,000 m

**01.01.33 Bohrung in Mauerwerk, 30mm, D bis 36cm**
Bohrung in  Mauerwerk,
bauwerksschonend herstellen,
Abmessungen Durchmesser bis 30 mm,
Dicke bis 40 cm,
anfallender Schutt wird Eigentum des AN
und ist zu beseitigen.
Die Bohrungen sind nach der Montage wieder zu
verschließen.
Menge: 20,000 St

**01.01.34 Bohrung in Mauerwerk, 20mm, D bis 36cm**
Leistung wie zuletzt in vollem Wortlaut beschrieben,
jedoch
Durchmesser bis 20 mm.
Menge: 20,000 St

**01.01.35 Vorh. Kabel-Brandabschottung öffnen u. schließen**
Vorhandene Kabel-Brandabschottung
aus Mörtelschött
in Massiv-Wänden und Decken nach
erfolgter Kabelnachverlegung
für eine Feuerwiderstandsdauer von 90 Minuten
bei einer Wandstärke von mindestens 36cm,
bis 200cm² öffnen und wieder schließen.
Menge: 2,000 St

**01.01.36 Kabelabschottung flexibler Schott S90 Dm 30mm**
Brandschutzabschottung an Kabel-/Leitungsanlagen als
flexibles Schott, mit allgemeiner bauaufsichtlicher
Zulassung,
Feuerwiderstandsklasse S 90 DIN 4102-9, in Gebäuden,
Oberkante Abschottung über Gelände/Fußboden bis 3,5 m,
Decke aus Beton, Dicke 360 mm, runder Durchbruch,
Durchmesser bis 30 mm.
Menge: 25,000 St

**01.01.37 Brandschutzabschottung Leitungsanlagen flexibler Schott S90 Wand D 240mm 0,01-0,02m2**
STLB-Bau 2009-10 047
Brandschutzabschottung an Kabel-/Leitungsanlagen als
flexibles Schott, mit allgemeinem bauaufsichtlichen
Prüfzeugnis/allgemeiner bauaufsichtlicher Zulassung,
Feuerwiderstandsklasse S 90 DIN 4102-9, im Gebäude,
Oberkante Abschottung über Gelände/Fußboden bis 3,5 m,
Wand aus Mauerwerk, Dicke 240 mm, eckiger Durchbruch,
Querschnitt über 0,01 bis 0,02 m2.
Menge: 1,000 St

**01.01.38 Kabelabschottung flexibler Schott S90 Dm bis 30 mm**
Brandschutzabschottung an Kabel-/Leitungsanlagen als
flexibles Schott, mit allgemeiner bauaufsichtlicher
Zulassung, Feuerwiderstandsklasse S 90 DIN 4102-9, in
Gebäuden, Oberkante Abschottung über Gelände/Fußboden
bis 3,5 m, Decke aus Beton, Dicke 260 mm, runder
Durchbruch, Durchmesser bis 30 mm.
Menge: 1,000 St

**01.01.39 Kabelabschottung flexibler Schott S90 Dm -50mm**
Brandschutzabschottung an Kabel-/Leitungsanlagen als
flexibles Schott, mit allgemeiner bauaufsichtlicher
Zulassung, Feuerwiderstandsklasse S 90 DIN 4102-9, in
Gebäuden, Oberkante Abschottung über Gelände/Fußboden
bis 3,5 m, Decke aus Beton, Dicke 260 mm, runder
Durchbruch, Durchmesser bis 50 mm.
Menge: 1,000 St

**01.01.40 Kabelabschottung Mörtelschott S90 50-100 mm**
Brandschutzabschottung an Kabel-/Leitungsanlagen als
Mörtelschott, mit allgemeiner bauaufsichtlicher
Zulassung, Feuerwiderstandsklasse S 90 DIN 4102-9, in
Gebäuden, Oberkante Abschottung über Gelände/Fußboden
bis 3,5 m, Decke aus Beton, Dicke 260 mm, runder
Durchbruch, Durchmesser über 50 bis 100 mm.
Menge: 1,000 St

**01.01.41 Öffnen und Schließen von Decken**
Öffnen und Schließen von Decken
je Platte Maße ca. 1200mm x 30mm
Menge: 1,000 St

**01.01.42 Dosenschott System DS 90 / 74 mm**
Dosenschott System DS 90 / 74 mm
für Brandschutzwände EI30-EI90
für Wandeinführung und -durchführung
Befestigung durch bewährte FX4 Laschenschrauben
mit integriertem Dichteinsatz
sorgt für den rauchdichten Raumabschluss
dauerhafte Haltbarkeit des Baustoffes

Fräsloch Dm 74 mm
min. Wandstärke: 100 mm
Leitungseinführungen:
Vollbelegung (Innendurchmesser 40 mm)
Menge: 1,000 St

**01.01.43 Dokumentation für Brandschutzdurchführungen**
Foto-Dokumentation für Brandschutzdurchführungen

Erstellung der Auflistung aller
Brandschutzdurchführungen
für das Gewerk Elektro- und Informationsanlagen im
einschließlich der Erklärung das die
brandschutztechnischen
Arbeiten ordnungsgemäß ausgeführt und sämtliche
Vorschriften des Brandschutzes eingehalten wurden.
Menge: 1,000 St

**01.01.44 Dauerhafte Kennzeichnung**
Dauerhafte Kennzeichnung der elektrotechnischen
Installationsgeräte.
Markierung der Kabelenden mittels Kabelmarkern.
Übergabe der Kennzeichnungsliste mit dem Abnahmeunterlagen.
Menge: 1,000 St

**01.01.45 Besichtigung, Inbetriebnahme und Erprobung**
Besichtigung, Inbetriebnahme und Erprobung der
ausgeschriebenen Elektroanlage lt. DIN VDE 100 Teil 600
Abs. 4.1 und 4.2.
Parametrierung der Elektroanlage.
Die Ergebnisse sind in das Übergabeprotokoll
einzutragen.
Menge: 1,000 psch

### Titel 02 KG 450 - Fernmelde- und Informationstech

#### Bereich 02.01 KG 456 - Gefahren- und Brandmeldeanlagen

*Hinweis*
Einbruchmeldeanlage

**Ausführungsbeschreibung 0001 Hinweis**
*Hinweis*
Die Einbruchmeldeanlage wird mit dem
Ziel geplant, durch die frühzeitige
Detektion unberechtigter Eindringversuche von Gelegenheitstätern und die
Alarmierung von Sicherheitskräften
Vandalismusschäden im Gebäude zu
minimieren. Gleichzeitig wird ein
Abschreckungseffekt erreicht. Die
Einbruchmeldeanlage ist nach
DIN VDE 0100, 0833 und DIN 40040 Anwendungsklassen, nach den Vorschriften des
Verbandes der Sachversicherer
(angelehnt an VDS-Klasse X, SG X) sowie
den ÜEA-Richtlinien der Polizei zu
erstellen. Sie
muss folgenden Vorschriften und
Richtlinien entsprechen:
VDE 0100 (Allgemeine Bestimmungen)
VDE 0833 (Gefahrenmeldeanlagen)
DIN EN 50136 (Alarmanlagen)
DIN 40040 (Anwendungsklassen)
DIN 40050 (Anwendungsklassen)
VdS Richtlinien
Der Errichter muss im Besitz der
VdS-Anerkennung sein. Die Einbruchmeldeanlage darf nur durch eine VdS-
zugelassenen Fachfirma montiert,
angeschlossen und in Betrieb
genommen werden. Die entsprechende
Zertifizierung und die Zulassung nach
VdS sind bei der Angebotseinreichung
mit abzugeben.
Darüber hinaus muss der Bieter auch in
der Lage sein, die angebotenen Systeme
in Stand zu halten. Dies hat in Form
eines 24-Stunden-Services zu erfolgen,
d.h. das Service-Personal des Bieters
muss rund um die Uhr erreichbar und
einsetzbar sein.
Die angebotene Einbruchmeldeanlage
muss in allen Teilen komplett vom VdS
mit den entsprechenden Zulassungsnummern zugelassen sein. Die Einbruchmeldeanlage dient der Aussenhaut-
und Fallenüberwachung.
Die angebotenen Komponenten zu dieser
Anlage müssen ein in sich schlüssiges
und aufeinander abgestimmtes System
darstellen.
Diese wird in Bustechnik installiert.
Die Zuordnung von Meldern erfolgt durch
Programmierung der Zentrale und der
Busteilnehmer. Überwacht werden die
Zugangstüren auf Öffnen und Verschluss.
Außerdem erfolgt eine Fallensicherung
mit Bewegungsmeldern in den Zwangswegen
der Gebäude. Zusätzlich ist
schwerpunktmäßig eine Raumüberwachung
in den Bereichen vorgesehen:
Der Ausschreibung ist das Fabrikat
NOVAR by Honeywell, Produkt
Honeywell Security zugrunde gelegt,
da die Bestandsanlage auch von Fabrikat Honeywell
ist und diese Anlage nur getauscht werden soll.
Gleichartige Fabrikate sind zugelassen.

*Hinweis*

**02.01.1 Multifunktionale Rechnerplatine für Einbruchmelde- und Zutrittskontroll-Anwendungen**
Multifunktionale Rechnerplatine für Einbruchmelde- und
Zutrittskontroll-Anwendungen
4 elektronisch abgesicherte BUS-Anschlüsse,
umschaltbar  - BUS-2  - IB2  - Modulbus/RS-485  -
AADP/RS-485 2 Fast Ethernet-Anschlüsse (10/100) mit
RJ-45 2 USB-Anschlüsse für LTE/4G oder zur
Parametrierung  8 konventionelle
Meldergruppen-Eingänge mit Löscheinrichtung 8
Halbleiterausgänge aktiv 12 V DC/50 mA 3 Eingänge für
Abreißkontakt und Deckelkontakte 2 Relais 30 V DC / 4 A
Leistungsmerkmale-Auslieferungszustand
- 64 Bereiche
- 512 Meldergruppen
- 64 Türen/Schalteinrichtungen
- 512 Benutzer/Bediencodes/Datenträger
- 64 Raum/Zeitzonen
- 250 Makros
Modular ausbaufähig durch BUS-Teilnehmer und
Lizenzoptionen: max:
- 512 Bereiche
- 4096 Meldergruppen
- 512 Türen (BUS-2)
- 10.000 Benutzer
- 512 Raum-/Zeitzonen
- 2000 Makros
- 32 konventionelle Türen
- 10.000 Benutzer für Scharf/Unscharf/Zutrittskontrolle
verwaltbar
Bis zu 32 Modulbus/RS-485 Leser pro Zentrale
Bis zu 10 Bedienteile pro BUS-2 Anschluss
Leistungsfähige
Makro-Funktion zur Umsetzung komplexer
Aufgabenstellungen
Umfangreiche ZK-Funktionalität,
auch in Verbindung mit IQ MultiAccess und IQ
SystemControl Fernservice per Web-Interface
Fernbedienung und Fernparametrierung über IP/Ethernet
Programmierung über USB oder TCP/ IP in Verbindung mit
PC/ Laptop und Softwarepaket IQ PanelControl
WINMAG-Ankopplung direkt per TCP/IP mifare DESFire,
verschlüsselt Frei programmierbare Ein-/Ausgänge im
gesamten System Empfindlichkeit und
Abschlusswiderstand der Meldergruppeneingänge
programmierbar
Mit abgesetzten Energieversorgungen (über BUS-2)
erweiterbar
 Funkkomponenten BUS-2  (max.  256 Funkteilnehmer)
- Max. 32 RF-Handsender einsetzbar
- Ereignisspeicher für bis zu 30000 Ereignisse
- Einfaches Firmware-Update über USB-Stick
- Kundenspezifische Texte mit bis zu 50 Zeichen für
Bereiche, Meldergruppen, Benutzer, Eingänge, Ausgänge,
Raum-/Zeitzonen
Technische Daten:
Betriebsnennspannung  12V
DC Stromaufnahme unscharf  200 mA
Betriebstemperaturbereich -5°C bis +45°C
Umweltklasse  II
Leitfabrikat: Honeywell Security Typ: MB-Secure PRO
5000
Artikel: MB-PN005
oder gleichwertig.
Menge: 1,000 St

**02.01.2 Gehäuse für EMA-Zentrale**
ZG4 Gehäuse für MB-Secure PRO

Plombierbares Stahlblechgehäuse mit
Schwenktür zum VdS-gerechten Einbau
einer MB-Secure PRO Rechnerplatine,
Erweiterungsmodulen sowie Netzteil und
Akkus. Mit eingebautem Deckelkontakt und
beiliegender Abreißsicherung.
Die mehrteilige Konstruktion mit
Rückwand und Montagerahmen sowie
abnehmbarem Gehäuserahmen ermöglicht die
unkomplizierte Installation und
Verdrahtung der elektronischen
Komponenten auf der Rückwand mit
anschließender Montage des
Gehäuserahmens. Die GSM-Kabelzuführung
erfolgt sabotagegeschützt im
Gehäuseinneren. Die Kabelzuführung kann
wahlweise aufputz oder von hinten
erfolgen. Bis zu zwei Akkus können durch
die Haltewinkel und optionalem
Montagezubehör 055280 Fixier- und
Klettband VdS-gerecht gesichert werden.
Zusätzlich ist der Einbau eines
Gehäuseschlosses 028050 oder 028051
möglich.

- Platz für MB-Secure PRO
Rechnerplatine, 2 LTE Modems und 8
Erweiterungsmodule
- 2 vorgeprägte Öffnungen für
Antennenmontage
- Vorprägung für ein Gehäuseschloß
- Kabeleinführungen mit
Zugentlastungsmöglichkeit
- Deckelkontakt und Wandabreißkontakt
mit Steckverbindern für MB-Secure PRO
- Durchgängiger Potentialausgleich
- Inkl. Verbindungskabel MB-Secure PRO
zu Netzteil
- Kompatibel zu Netzteilen 013950,
013960
? Akkustellplatz bis zu 2 x 65 Ah

Technische Daten:
Material: Stahlblech, pulverbeschichtet
Abmessungen: (BxHxT)580x640x300 mm
max. Akkustellraum: 565x280x180 mm
Gewicht: 20kg
max. Belastbarkeit: 80 inkl. Gehäuse
Schutzart nach EN60529: IP30
Gehäusefarbe: verkehrsweiß, ähnlich
RAL9016

Leitfabrikat: Honeywell Security
Typ: ZG3.1 Gehäuse für MB-Secure PRO
Artikel: 013750.10
Artikel: 013760.10
oder gleichwertig.
Menge: 1,000 St

**02.01.3 Gehäuse für EMA-Zentrale**
ZG4 Gehäuse für MB-Secure PRO

Plombierbares Stahlblechgehäuse mit
Schwenktür zum VdS-gerechten Einbau
einer MB-Secure PRO Rechnerplatine,
Erweiterungsmodulen sowie Netzteil und
Akkus. Mit eingebautem Deckelkontakt und
beiliegender Abreißsicherung.
Die mehrteilige Konstruktion mit
Rückwand und Montagerahmen sowie
abnehmbarem Gehäuserahmen ermöglicht die
unkomplizierte Installation und
Verdrahtung der elektronischen
Komponenten auf der Rückwand mit
anschließender Montage des
Gehäuserahmens. Die GSM-Kabelzuführung
erfolgt sabotagegeschützt im
Gehäuseinneren. Die Kabelzuführung kann
wahlweise aufputz oder von hinten
erfolgen. Bis zu zwei Akkus können durch
die Haltewinkel und optionalem
Montagezubehör 055280 Fixier- und
Klettband VdS-gerecht gesichert werden.
Zusätzlich ist der Einbau eines
Gehäuseschlosses 028050 oder 028051
möglich.

-Platz für MB-Secure PRO
Rechnerplatine, 2 LTE Modems und 8
Erweiterungsmodule
-2 vorgeprägte Öffnungen für
Antennenmontage
-Vorprägung für ein Gehäuseschloß
-Kabeleinführungen mit
Zugentlastungsmöglichkeit
-Deckelkontakt und Wandabreißkontakt
mit Steckverbindern für MB-Secure PRO
-Durchgängiger Potentialausgleich
-Inkl. Verbindungskabel MB-Secure PRO
zu Netzteil
-Kompatibel zu Netzteilen 013950,
013960
-Akkustellplatz bis zu 2 x 65 Ah

Technische Daten:
Material: Stahlblech, pulverbeschichtet
Abmessungen: (BxHxT)580x640x300 mm
max. Akkustellraum: 565x280x180 mm
Gewicht: 20kg
max. Belastbarkeit: 80 inkl. Gehäuse
Schutzart nach EN60529: IP30
Gehäusefarbe: verkehrsweiß, ähnlich
RAL9016

Leitfabrikat: Honeywell Security
Typ: ZG3.1 Gehäuse für MB-Secure PRO
Artikel: 013750.10
Artikel: 013760.10
oder gleichwertig.
Menge: 1,000 St

**02.01.4 Netz-/Ladeteil 140Ah**
Vollelektronisches, spannungsstabilisiertes und strombegrenzendes
Netz-/Ladeteil für Bereitschaftsparallelbetrieb mit Tiefentladungsschutz, Akkuüberwachung und Batteriedefekt-Erkennung, ausgelegt bis max.
140 Ah Akkukapazität.

-BUS-2-Kommunikation zu MB-Secure
-Permanente Akku-Überwachung von 2
Akkus
-Temperaturgeführte Akku-Ladespannung
-Spannungsstabilisiert mit
Strombegrenzung
-Tiefentladungsschutz
-Ladeschaltungsüberwachung
-Batteriedefekt-Erkennung
-Eingang für Sabotagekontakt
-Bis zu 5A / 8A Dauerstrom (gesamt)
-1 Ausgang zur Zentrale mit 5A
-4 Ausgänge ext. Verbraucher mit 2A /
1A / 1A / 1A
-Alle Ausgänge elektronisch
abgesichert, mit Taster zum Rücksetzen
bei Abschaltung
-Diagnose- und Servicefunktionen bei
BUS-2 Betrieb
-14 LEDs zur Status- und
Störungsanzeige
-Akkutypen per DIP-Schalter wählbar
6,5Ah, 12Ah, 17Ah, 18Ah, 26Ah, 38Ah und
65Ah

Technische Daten:
Betriebsnennspannung: U_b 230 V AC
Betriebsspannungsbereich: 230 V AC - 10%
bis +15%
Frequenz: 47 Hz bis 63 Hz
Nennleistung 180 W
Leistungsaufnahme: 1,3A / 230 V AC
Ausgangsspannungsbereich: 10,5 bis 14,5
V DC
Maximaler Dauerstrom: 5 A / 8 A
Kurzzeitige Dauerstromentnahme: (max. 5
Min.) 5 A / 8 A
Maximaler Ladestrom: 8 A / 5 A
Akku für Notstromversorgung:
geschlossener Blei-Gel-Akku IEC60896-21
/60896-22
Anzahl anschließbarer Akkus: 2 max.
Mögliche Akku-Kombinationen:
6,5Ah/12Ah/17Ah/18Ah/26Ah/38Ah/65Ah
Akkuladung: 24h auf 80%
Betriebstemperaturbereich: -10 °C bis
+50 °C
Lagerungstemperaturbereich: -25 °C bis
+70 °C
rel. Luftfeuchte: max. 75% nicht
betauend
Umweltklasse gemäß VdS: II
Abmessungen (LxBxH):
ca. 250 x 105 x 70 mm
Gewicht: 1100 g
Artikel: MBPSU140
oder gleichwertig.
Menge: 1,000 St

**02.01.5 Akku 12 V / 38 Ah VdS-Zugelassen**
Leistungsmerkmale:
- Wartungsfrei
- Tiefentladesicher
- Lageunabhängig
Artikel: 018008.10
oder gleichwertig.
Menge: 2,000 St

*Hinweis*

**02.01.6 Touchscreen Bedienteil für EMA-Zentrale**
Touchscreen Bedienteil weiss TouchScreen Bedienteil
für den Betrieb an den Zentralen-Baureihen MB-Secure
und MB-12/24/48/100/256 plus. Kapazitiver 9"
Touchscreen im Tablet Design BUS-2 Schnittstelle zu
MB-Secure und MB-12/24/48/100/256plus Flaches
Kunststoffgehäuse, wahlweise Aufputz- oder
Hohlwandmontage Nur 30 mm bei Aufputz- bzw. 16 mm bei
Hohlwandmontage Leser für IK2/proX1 und IK3/proX2
Datenträger integriert Leser für mifare / mifare
DESFire EV1 und EV2 integriert LED-Anzeigen (rot,
grün, gelb und blau) zur Zustandsanzeige
Dialoggeführte intuitive Benutzerführung mit Symbolen
Klartextanzeige aller Meldungen Übersichtliche Anzeige
des Anlagenzustandes Flash-Technologie für Updates
Verschiedene Landessprachen möglich
VdS-Anerkennungs-Nr. G121014 VdS2252 Klasse C /
Umweltklasse II EN Konformität EN 50131-3: Grad 3 EN
50131-1: Umweltklasse II SES Konformität
SES-EMA-RL-T2:2010-08 Betriebsnennspannung U_b 12V DC
Betriebsspannungsbereich 10V DC bis 15V DC-
Stromaufnahme in Ruhe Bei 12V DC 190mA Bei 10V DC
220mA Stromaufnahme bei Max. Bildschirmhelligkeit 12V
DC: - im Mittel 230mA - max. 390mA Stromaufnahme bei
Max. Bildschirmhelligkeit 10V DC - im Mittel 270mA -
max. 480mA Integrierter Leser IK2/proX1, IK3/proX2 Und
mifare DESFire EV1, EV2 Lesedistanz 0 3cm für proX und
mifare Datenträger Frequenzband, Sendeleistung: proX1,
proX2 125 kHz <10dB A/m in 10m Entfernung mifare
13,56 MHz, <0dB A/m in 10m Entfernung
Bildschirmdiagonale (sichtbar) 9" (22,8cm)
Bildschirmformat 16 : 9 Umweltklasse gemäß VdS II
Umweltklasse gemäß EN 50131-3 Class II Schutzart nach
EN 60529 IP30 Betriebstemperaturbereich -5 °C bis +45
°C Lagerungstemperaturbereich -25 °C bis +60 °C
Relative Luftfeuchtigkeit 93% nicht Betauend Gewicht
850 g Abmessungen (B x H x T) 218 x 162 x 30 Mm Farbe
weiss
Leitfabrikat: Honeywell Security
Artikel: MB-TS001
oder gleichwertig.
Menge: 2,000 St

*Hinweis*

**02.01.7 Lizenzoption für Aufschaltung/Kommunkation zu Leitstellen**
Lizenzoption für MB-Secure
Ermöglicht die Aufschaltung/Kommunkation zu
Leitstellen per
VdS IP-Protokoll. In Verbindung mit dem MB-Secure 4G
USB
Erweiterungsmodul (057810) ist eine VdS-gerechte
redundante
Kommunikation realiserbar.
Übertragungswege
- Ethernet/IP Schnittstelle der MB-Secure
- Mit 057820 zusätzliche Ethernet/IP-Schnittstelle
- Mit 057810 zuätzlich LTE/UMTS/GPRS+Ethernet/IP
Übertragungsprotokolle
- VdS SecurIP (AES 128/256Bit)
- VdS 2465-1 (AES 128Bit)
- E-Mail SSL verschlüsselt
- SMS (mit 057810)
VdS2463 Typ Z konform in Verbindung mit 057810
(Zentralenüberwachung)
Bis zu 4 Dual-Path bzw. 8 Single-Path Verbindungen
40 bedarfsgesteuerte Verbindungen
20 Anwahlfolgen mit je 20 Verbindungswegen
8 frei parametrierbare Testmeldungen (Routineruf)
100 Kanäle programmierbar
VdS-Meldungen, SMS und E-Mail mit freien Textbausteinen
100 E-Mail Adressen in 20 Gruppen
Artikel: 059830
oder gleichwertig.
Menge: 1,000 St

**02.01.8 LTE-Modem für EMA-Zentrale**
LTE-Modem für MB-Secure PRO
LTE/UMTS/GPRS-Modem für MB-Secure PRO.  Mit
Lizenzoption 059830 zur  Aufschaltung/Kommunikation zu
Leitstellen, SMS bzw. E-Mail. Bis zu zwei LTE-Modems
pro MB-Secure PRO möglich. Montage erfolgt an der
oberen Gehäuseseitenwand, benötigt keinen
Modulmontageplatz auf der Rückwand. Durch weiteres
Modem zweiter IP-Übertragungsweg auf NSL möglich.
Unterstützt WINMAG plus, IQ MultiAccess,  IQ
PanelControl und WEB-Interface.  Dual-LTE Antenne im
Lieferumfang
- GSM / GPRS / UMTS / LTE-Übertragung
- Entspricht EN 50136-1 bzw. VdS 2311 :2017-04
- Unterstützt SecurIP (VdS 2465-2 : 2018-02 und VdS
2465-3 :
2018-03)
- Unterstützt 2471-S1 SP4 und DP4
- SIM-Kartenhalter
- SMA-Antennenanschlüsse
- USB-Anschluß zur MB-Secure PRO
- 14 polige Steuerleitung - Passt in alle MB-Secure PRO
Gehäuse
- Mitgelieferte Antenne in Zentralengehäuse montierbar
- Optionale abgesetzte Antennen anschließbar
- LEDs zur Statusanzeige
Technische Daten:
Betriebsspannung von EMZ über Controllerschnittstelle
Stromaufnahme in Ruhe 55 mA
Stromaufnahme aktiver Sendebetrieb 270 mA
Frequenzbänder GSM/GPRS/EDGE: Dual band 900/1800 MHz
UMTS/HSPA+: Dual band 900 (BdVIII) / 2100 MHz (BdI)
LTE: Penta band 700 (Bd28) / 800 (Bd20) / 900 (Bd8) /
1800 (Bd3) / 2100 MHz (Bd1)
Betriebstemperaturbereich 10 °C bis +55  °C
Lagerungstemperaturbereich -25 °C bis +70 °C
Relative Luftfeuchtigkeit max. 93% nicht betauend
Gewicht 100 g
Abmessungen Platine (B x H x T) 108 x 25  x 97
Zulassung VdS beantragt
Leitfabrikat: Honeywell Security Typ: LTE-Modem für
MB-Secure PRO Artikel: MB-PROCLTEE
oder gleichwertig.
Menge: 1,000 St

*Hinweis*

**02.01.9 Gehäuse für EMA-Unterzentrale**
ZG3.1 Gehäuse für MB-Secure PRO

Plombierbares Stahlblechgehäuse mit
Schwenktür zum VdS-gerechten Einbau
einer MB-Secure PRO Rechnerplatine,
Erweiterungsmodulen sowie Netzteil und
Akkus. Mit eingebautem Deckelkontakt und
beiliegender Abreißsicherung.
Die mehrteilige Konstruktion mit
Rückwand und Montagebügel sowie
abnehmbarem Gehäuserahmen ermöglicht die
unkomplizierte Installation und
Verdrahtung der elektronischen
Komponenten auf der Rückwand mit
anschließender Montage des
Gehäuserahmens. Die GSM-Kabelzuführung
erfolgt sabotagegeschützt im
Gehäuseinneren. Die Kabelzuführung kann
wahlweise aufputz oder von hinten
erfolgen. Bis zu zwei Akkus können durch
die Haltewinkel und optionalem
Montagezubehör 055280 Fixier- und
Klettband VdS-gerecht gesichert werden.
Zusätzlich ist der Einbau eines
Gehäuseschlosses 028050 oder 028051
möglich.

-Platz für MB-Secure PRO
Rechnerplatine, 2 LTE Modems und 2
Erweiterungsmodule
-2 vorgeprägte Öffnungen für
Antennenmontage
-Vorprägung für ein Gehäuseschloß
-Kabeleinführungen mit
Zugentlastungsmöglichkeit
-Deckelkontakt und Wandabreißkontakt
mit Steckverbindern für MB-Secure PRO
-Durchgängiger Potentialausgleich
-Inkl. Verbindungskabel MB-Secure PRO
zu Netzteil
-Kompatibel zu Netzteilen 013950,
013960
-Akkustellplatz bis zu 2 x 26 Ah

Technische Daten:
Material: Stahlblech, pulverbeschichtet
Abmessungen: (BxHxT)500x300x210 mm
max. Akkustellraum: 335x185x127 mm
Gewicht: 9kg
max. Belastbarkeit: 50 inkl. Gehäuse
Schutzart nach EN60529: IP30
Gehäusefarbe: verkehrsweiß, ähnlich
RAL9016

Leitfabrikat: Honeywell Security
Typ: ZG3.1 Gehäuse für MB-Secure PRO
Artikel: 013750.10
oder gleichwertig.
Menge: 1,000 St

**02.01.10 IB2 1zu4 BUS-Erweit. für MB-Secure/PRO VdS: G115070, Kl. C; EN 50131-1 Grad 3**
BUS-Erweiterung
Modulare Erweiterungsplatine zum
Anschluss von 256 BUS-Teilnehmern oder
zur Erweiterung des Systems um
zusätzliche RS-485 Bus-Stränge.
Die Erweiterung kann abgesetzt bis zu
1000 m Entfernung von der Zentrale
installiert werden.

Leistungsmerkmale:
- Alle Anschlüsse in praktischer
Löt-Stecktechnik
- 1 IB2-BUS-Anschluss zur EMZ
- 4 unabhängige BUS-2 Anschlüsse mit je
bis zu 64 BUS-2-Teilnehmern
- Insgesamt bis zu 256 BUS-2-Teilnehmer

- Eigene Feinsicherung pro Anschluss
- Anschluss zur externen Spannungsversorgung
-4 Meldergruppeneingänge (1 davon
löschbar)
- VdS-Anerkennung gemäß Klasse C und
EN50131 Grad 3 beantragt
Technische Daten:
Betriebsspannung 12V DC
Ruhestrom ca. 100mA
Artikel: 013930
oder gleichwertig.
Menge: 1,000 St

**02.01.11 Netz-/Ladeteil 26Ah MB-Secure**
Vollelektronisches spannungsstabilisiertes und strombegrenzendes
Netz-/Ladeteil für Bereitschaftsparallelbetrieb mit Tiefentladungsschutz, Akkuüberwachung und Batteriedefekt-Erkennung, ausgelegt bis max.
26 Ah Akkukapazität.

- BUS-2-Kommunikation zu MB-Secure
- Permanente Akku-Überwachung von 2
Akkus
- Temperaturgeführte Akku-Ladespannung
- Spannungsstabilisiert mit Strombegrenzung
- Tiefentladungsschutz
- Ladeschaltungsüberwachung
- Batteriedefekt-Erkennung
- Eingang für Sabotagekontakt
- Eingang /SE im BUS-2-Betrieb als
digitaler Eingang verwendbar
- Bis zu 2A / 3A Dauerstrom (gesamt)
- 1 Ausgang zur Zentrale mit 5A
- 4 Ausgänge ext. Verbraucher mit 2A / 1A / 1A / 1A
- Alle Ausgänge elektronischabgesichert, mit Taster zum
Rücksetzen bei Abschaltung
- Diagnose- und Servicefunktionen bei BUS-2 Betrieb
- 14 LEDs zur Status- und Störungsanzeige
- Akkutypen per DIP-Schalter wählbar
6,5Ah, 12Ah, 17Ah, 18Ah, 26Ah, 38Ah und 65Ah

Technische Daten:
Betriebsnennspannung: U_b 230 V AC
Betriebsspannungsbereich: 230 V AC - 10%
bis +15%
Frequenz: 47 Hz bis 63 Hz
Nennleistung 180 W
Leistungsaufnahme: 1,3A / 230 V AC
Ausgangsspannungsbereich: 10,5 bis 14,5 V DC
Maximaler Dauerstrom: 2 A / 3 A
Kurzzeitige Dauerstromentnahme: (max. 5 Min.) 2 A / 3 A
Maximaler Ladestrom: 3 A / 2 A
Akku für Notstromversorgung:
geschlossener Blei-Gel-Akku IEC60896-21/60896-22
Anzahl anschließbarer Akkus: 2 max.
Mögliche Akku-Kombinationen:
6,5Ah/12Ah/17Ah/18Ah/26Ah/38Ah/65Ah
Akkuladung: 24h auf 80%
Betriebstemperaturbereich: -10 °C bis +50 °C
Lagerungstemperaturbereich: -25 °C bis +70 °C
rel. Luftfeuchte: max. 75% nicht betauend
Umweltklasse gemäß VdS: II
Abmessungen (LxBxH): ca. 250 x 105 x 70 mm
Gewicht: 1100 g
Artikel: MBPSU26
oder gleichwertig.
Menge: 3,000 St

**02.01.12 Netz-/Ladeteil 52Ah MB-Secure**
Vollelektronisches, spannungsstabilisiertes und
strombegrenzendes Netz-/Ladeteil für Bereitschaftsparallelbetrieb mit Tiefentladungsschutz,
Akkuüberwachung und
Batterie-defekt-Erkennung, ausgelegt bis max. 52 Ah
Akkukapazität.

- BUS-2-Kommunikation zu MB-Secure
- Permanente Akku-Überwachung von 2 Akkus
- Temperaturgeführte Akku-Ladespannung
- Spannungsstabilisiert mit Strombegrenzung
- Tiefentladungsschutz
- Ladeschaltungsüberwachung
- Batteriedefekt-Erkennung
- Eingang für Sabotagekontakt
- Eingang /SE im BUS-2-Betrieb als digitaler Eingang
verwendbar
- Bis zu 3A / 4A Dauerstrom (gesamt)
- 1 Ausgang zur Zentrale mit 3A
- 4 Ausgänge ext. Verbraucher mit 2A / 1A / 1A / 1A
- Alle Ausgänge elektronischabgesichert, mit Taster zum
Rücksetzen bei Abschaltung
- Diagnose- und Servicefunktionen bei BUS-2 Betrieb
- 14 LEDs zur Status- und Störungsanzeige
- Akkutypen per DIP-Schalter wählbar
6,5Ah, 12Ah, 17Ah, 18Ah, 26Ah, 38Ah und 65Ah

Technische Daten:
Betriebsnennspannung: U_b 230 V AC
Betriebsspannungsbereich: 230 V AC - 10% bis +15%
Frequenz: 47 Hz bis 63 Hz
Nennleistung 180 W
Leistungsaufnahme: 1,3A / 230 V AC
Ausgangsspannungsbereich: 10,5 bis 14,5 V DC
Maximaler Dauerstrom: 3 A / 4 A
Kurzzeitige Dauerstromentnahme: (max. 5
Min.) 3 A / 4 A
Maximaler Ladestrom: 4 A / 3 A
Akku für Notstromversorgung:
geschlossener Blei-Gel-Akku IEC60896-21
/60896-22
Anzahl anschließbarer Akkus: 2 max.
Mögliche Akku-Kombinationen:
6,5Ah/12Ah/17Ah/18Ah/26Ah/38Ah/65Ah
Akkuladung: 24h auf 80%
Betriebstemperaturbereich: -10 °C bis +50 °C
Lagerungstemperaturbereich: -25 °C bis +70 °C
rel. Luftfeuchte: max. 75% nicht betauend
Umweltklasse gemäß VdS: II
Abmessungen (LxBxH): ca. 250 x 105 x 70 mm
Gewicht: 1100 g
Artikel: MBPSU52
oder gleichwertig.
Menge: 1,000 St

**02.01.13 Akku 12 V / 24 Ah oder 26 Ah VdS-Zugelassen**
Leistungsmerkmale:
- Wartungsfrei
- Tiefentladesicher
- Lageunabhängig
Artikel: 018006.10
oder gleichwertig.
Menge: 5,000 St

*Hinweis*
"Zugänge Im Erdgeschoss Außenhaut
Bei Türen im Verlauf von Rettungswegen dürfen keine
Verriegelungselemente montiert werden.
Insbesondere sind hier die Anforderungen der jeweiligen
Bauordnungen bzw. Sonderbauverordnungen wie
Arbeitsstättenverordnung (ArbStättV),
Versammlungsstättenverordnung (VStättV) oder die
Verkaufsstättenverordnung (VkStättV) der einzelnen
Bundesländer zu beachten.

Es muss hier ein spezielles VdS zugelassenes
Panikschloss
zum Einsatz kommen!
Es darf nicht möglich sein diese Türen über
Fremdsteuerungen
oder Schließanlagen an der EMA vorbeizubedienen!
Nur mit diesen Schlössern ist eine Steuerung von Türen
im
Verlauf von Rettungswegen entgegen der Fluchtrichtung
realisierbar! Eine Notöffnung im Gefahrenfalle über
die Klinke
von Innen ist jederzeit möglich!
Die Funktion des Sperrelementes wird in diesem Fall
ebenfalls
von diesem Schloss übernommen, so dass es als
Bestandteil
der EMA attestiert werden kann. Diese Schlösser werden
ohne
Profilzylinder betrieben bzw darf der Schlüssel nur als
Notschlüssel bzw. Feuerschließung genutzt werden.
Die Bedienung dieses Schlosses erfolgt ausschließlich
über die
Transponder der EMA mit Zutrittskontrollfunktion (Leser
erforderlich an der Tür) oder über eine Daueröffnung
aller zum
Bereich gehörenden Türen sofort nach Unscharfschaltung
falls
kein Leser vorhanden ist. Die Nutzung von elektrischen
Türöffnern ist bei selbstverriegelnden Panikschlössern
technisch nicht möglich.
Der Schlüssel des einsetzbaren Profilzylinders darf
nur als
Notschlüssel bzw Feuerschließung genutzt werden"

*Hinweis*

**02.01.14 EMA/ZK-Leser mit mifare DESFire-Lesetechnologie mit 16 Tasten.**
EMA/ZK-Leser im luminAXS Design mit mifare
DESFire-Lesetechnologie mit 16 Tasten.
Der luminAXS Leser mit 16 Tasten eignet sich zur
Scharf- und Unscharfschaltung der EMA und zur
Integration in Zutritts- kontrollanlagen. Die
Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten:
Betriebsspannung  12 V DC
Betriebsspannungsbereich 9 V bis 15 V DC
Stromaufnahme im stand by Betrieb  40 mA bei
zeitbegrenztem Schreib-Lesebetrieb inkl.
Zustandsanzeigen  80 mA
Schnittstelle  RS 485,
Clock/Daten
Schutzart  IP65
Umweltklasse gemäß VdS  IV
Betriebstemperatur -25°C bis +65°C
Abmessungen (BxHxT)  80,4x80,4x13,5 mm
Farbe  graphitgrau (ähnlich RAL 7024)
Artikel: 027914.10
oder gleichwertig.
Menge: 9,000 St

**02.01.15 Türmodul für EMA**
DCM PLUS Türmodul KG 456 Türmodul für EMA- und
ZK-Zentralen Zur Verwendung an MB-Secure und
MB-Classic als IK3-Schalteinrichtung und an ACS PRO
und ACS-8 als Türmodul.
Ermöglicht den Anschluß aller benötigten Kontakte,
Melder und
Ausgänge zur Überwachung und Steuerung, Melder und
Ausgänge zur Überwachung und Steuerung der Tür für
Scharf-/Unscharf bzw. Zutrittskontrolle.
Als Eingabeeinrichtung können über rückwirkungsfreie
Schnittstellen je nach Betriebsart bis zu 4 Leser
angeschlossen
werden.
Zur Ansteuerung von Sperreinrichtungen stehen zwei
Relais zur
Verfügung Leistungsmerkmale an MB-Secure /MB-Classic
als
IK3:
- Scharf-/Unscharf und ZK mit demselben  Leser
- Berechtigungssteuerungen erfolgen durch EMZ,
optional durch
IQMA/IQSC
- Unterschiedliche S/US und ZK-Kriterien  für Innen
und Außen
(MB-Secure)
- Mehrpersonen-ZK bis zu 9 Personen für  Innen und
Außen
- Bereichswechselkontrolle (MB-Secure)
- BUS-2 Schnittstelle zu MB-Secure / MB-Classic -
Modulbus/RS-485 Schnittstelle für bis  zu vier Leser
mit beliebiger RFID  Technologie
- Überwachte MG-Eingänge für:
- Öffnungskontakt
-Glasbruchsensor, löschbar
- ext. Deckelkontakt
- Ankerkontakt
- Eingang für Riegelschaltkontakt
- Eingang für Türfreigabe-Taster
- Eingang für Anwesenheitsüberwachung
- Eingänge für Rückmeldung von Sperrelement 1/3
- Relais für Sperreinrichtung,
umkonfigurierbar auf Sperrelement-Ansteuerung
-Relais für ZK-Türöffner
 Summer - DIP-Schalter für BUS-2 Adresse -
Deckelkontakt/Wandabreißkontakt
- Firmware-Update über BUS-2 Leistungsmerkmale an ACS
PRO/ ACS-8 im Türmodul-Modus:
- Zutrittskontrolle für zwei Türen oder  für eine Tür
mit
Ein-/Ausgangsleser
- Zwei Schnittstellen für Clock/Data-Leser/Tastatur
mit LED rot+grün
- Frei programmierbare Ein-/Ausgänge:
- Drei überwachte MG-Eingänge
- Drei digitale Eingänge
- Ein Halbleiterausgang
- Zwei Relais
- zwei Eingänge zur Überwachung Netzteil
- Summer
- DIP-Schalter für BUS-Adresse
- Deckelkontakt/Wandabreißkontakt
Technische Daten:
Betriebsspannung: 12 VDC
Betriebsspannungsbereich: 9 bis 15 VDC
Stromaufnahme: max. 65 mA
Relais-Kontaktbelastbarkeit:  max. 2A, 30 VDC / 2A,
42VAC
Betriebstemperatur: -5°C bis +55°C
Schutzklasse:
IP 30 Gehäuse
ABS Abmessungen (BxHxT): 163 x 152 x 40mm
Farbe: verkehrsweiß (ähnlich RAL 9016)
Leitfabrikat: Honeywell Security Typ: Türmodul für
MB/ACS
Artikel: MB-DC001
oder gleichwertig.
Menge: 9,000 St

**02.01.16 Magn. Kontakt, Sm, VdS C, Gr. 3 G 109 044, VdS-Klasse C, EN 50131-2-6 Grad 3**
Aufbaumagnetkontakt LSA-Schneidklemmtechnik geeignet.
Für Differentialmeldegruppen, sabotagegeschützt, für
parallele Aufbaumontage
Artikel: MBMCMK48SG3
oder gleichwertig.
Menge: 9,000 St

*Hinweis*
Hinweis:
Die Schlösser sind durch den Auftragnehmer vor
Bestellung zu
messen.

**02.01.17 MEDIATOR Schloss Rohrrahmen**
Sicherheitsschloss zum Einsatz in Kombination mit einem
MEDIATOR -Lineartüröffner.
Schlossriegel elektrisch entriegelbar durch den
Lineartüröffner.

- mechanische Selbstverriegelung mit
Kreuzfalle und Riegel
- mechanische Ablaufsicherung zwischen Kreuzfalle und
Steuerfalle
- Wechselfunktion zur Entriegelung über Schlüssel von
außen
- integrierte Anti-Panikfunktion über den Innendrücker

Zulassung nach DIN EN 179: EG -
Konformitätszertifikat 0432-BPR-0001
Zulassung nach DIN EN 1125: EG -
Konformitätszertifikat 0432-BPR-0017
Geprüft für den Einsatz in Rauch- und
Feuerschutztüren gemäß Prüfzeugnis Nr.:
P-120003555 in Kombination mit dem
Feuerschutz-Modul 519ZBFS

Zulassung als Verschlussüberwachung
(Riegelschaltkontakt) VdS Klasse C, G109032
Zulassung als mechanische Verriegelung VdS Klasse A,
M109314
Zulassung als elektromechanisches Stellglied für
Zutrittskontrollanlagen VdS Klasse C, Z109001

Technische Daten:
Schließbartstellung des Profilzylinders: max. 45 Grad
Einstellmöglichkeiten: Panikseite, DIN-Richtung
Schlossabmessungen: 254x50x24 mm
Stulp: 300x24x3 mm
Riegelausschluss: 20 mm
Drückernuss: 9 mm
Dornmaß: 35 mm
Entfernung: 92 mm (Euro-Zylinder)
Universal verwendbar
Artikel: 022700
oder gleichwertig.
Menge: 8,000 St

**02.01.18 MEDIATOR Schloss Vollblatt Stulp 20 mm**
Sicherheitsschloss zum Einsatz in
Kombination mit einem MEDIATOR -
Lineartüröffner.
Schlossriegel elektrisch entriegelbar
durch den Lineartüröffner.

- mechanische Selbstverriegelung mit
Kreuzfalle und Riegel
- mechanische Ablaufsicherung zwischen
Kreuzfalle und Steuerfalle
- Wechselfunktion zur Entriegelung über
Schlüssel von außen
- integrierte Anti-Panikfunktion über
den Innendrücker

Zulassung nach DIN EN 179: EG -
Konformitätszertifikat 0432-BPR-0001
Zulassung nach DIN EN 1125: EG -
Konformitätszertifikat 0432-BPR-0017
Geprüft für den Einsatz in Rauch- und
Feuerschutztüren gemäß Prüfzeugnis Nr.:
P-120003555 in Kombination mit dem
Feuerschutz-Modul 519ZBFS

Zulassung als Verschlussüberwachung
(Riegelschaltkontakt)
VdS Klasse C, G109032
Zulassung als mechanische Verriegelung
VdS Klasse A, M109314
Zulassung als elektromechanisches
Stellglied für Zutrittskontrollanlagen
VdS Klasse C, Z109001

Schließbartstellung des Profilzylinders:
max. 45 Grad
Einstellmöglichkeiten: Panikseite,
DIN-Richtung
Schlossabmessungen: 168,5x98x18 mm
Stulp: 235x20x3 mm,
Riegelausschluss: 20 mm
Drückernuss: 9 mm
Dornmaß: 65 mm
Entfernung: 72 mm (Euro-Zylinder)
Universal verwendbar
Artikel: 022701
oder gleichwertig.
Menge: 1,000 St

**02.01.19 MEDIATOR Türöffner mit Flachschließblech**
Lineartüröffner zum Einsatz in
Kombination mit einem MEDIATOR -
Sicherheitsschloss zur elektrischen
Entriegelung des Schlossriegels

Zulassung als Verschlussüberwachung
(Riegelschaltkontakt)
VdS Klasse C, G109032
Zulassung als mechanische Verriegelung
VdS Klasse A, M109314
Zulassung als elektromechanisches
Stellglied für Zutrittskontrollanlagen
VdS Klasse C, Z109001

Zulassung nach DIN EN 179: EG -
Konformitätszertifikat 0432-BPR-0001
Geprüft für den Einsatz in Rauch- und
Feuerschutztüren gemäß Prüfzeugnis Nr.:
P-120003555 in Kombination mit dem
Feuerschutz-Modul 519ZBFS

Technische Daten:
Ansteuerspannung: 5 - 48 V AC oder DC
(Bei der Umrüstung kann
die vorhandene Türöffnerleitung
verwendet werden.)
- potentialfreier Relaisausgang für den
Zustand entriegelt
- potentialfreier Relaisausgang für den
Zustand verriegelt (Riegelschaltkontakt)
Nennspannung: 12 Volt GS,
Nennstrom: 500 mA,

kombiniert mit:
- Flachschließblech
Oberfläche: Edelstahl
Maße: 355,75x24x3 mm
Universal
Artikel: 022703
oder gleichwertig.
Menge: 9,000 St

**02.01.20 Netzteil uP**
Unterputz-Netzteil geregelt im
Kunststoffgehäuse.
Für den Einbau up-Schalterdosen, mit
Schraubanschlussklemmen.

Technische Daten:
Eingangspannung: 230 V AC +/- 15 %
Ausgangsspannung: 12 V DC stabilisiert
Ausgangsstrom: 1,0 A
Überlastschutz
Umgebungstemperaturbereich: -20°
bis +40°C
Gehäuseabmessungen (DxH): 54,5x32 mm
Artikel: 022712
oder gleichwertig.
einschließlich der UP-Dose mit einbau in Mauerwerk.
Menge: 9,000 St

*Hinweis*

**02.01.21 Passiv-Infrarot-Bewegungsmelder zum Anschluss an EMZ über BUS-System. Klasse C, Flächenoptik**
Passiv-Infrarot-Bewegungsmelder zum
Anschluss an EMZ über BUS-System.

Leistungsmerkmale:
-Adernsparende 3-Draht-BUS-Technik
-Betrieb am BUS-2 oder BUS-1
-Abdecküberwachung mit Speicher-Möglichkeit
-Flächenspiegeloptik zur Überwachung von Flächen mit
12 m x
12 m
-Umrüstbar auf Strecken- oder Vorhangoptik durch
Austausch
der Spiegeloptik
-Konventionelle Meldergruppe (ohne Löschfunktion)
-Detektionsempfindlichkeit programmierbar
-Reichweite programmierbar
-Zyklischer Selbsttest
-Betriebsspannungsüberwachung
-LED-Anzeige Alarm, beim BUS-2 mit Erstmelderkennung
(EMK-Funktion)
-LED-Anzeige Störung
-Gehtestfunktion mit selektiver LED-Anzeige
-LED-Anzeige deaktiviert im Zustand "scharf" und
"unscharf"
-Löschfunktion für Alarm- und Störungsspeicher
-Temperaturalarm (nur BUS-2) Alarmschwellen
programmierbar
-Deckelkontakt und Abreißsicherung
-Gehäuse zur Eck- und Wandmontage geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 26,000 St

**02.01.22 PIR-Spiegelset Vorhangoptik 3 Stück Austausch-Spiegel**
Technische Daten:
Vorhangoptik (senkrecht): 11 Zonen auf
11 Ebenen
Öffnungswinkel: 7,5° hor., 85° vert.
Reichweite: 17 / 21 / 25 / 30 m,
programmierbar
Artikel: 033434
oder gleichwertig.
Menge: 9,000 St

*Hinweis*

**02.01.23 Passiv-Infrarot-Bewegungsmelder zum Anschluss an EMZ über BUS-System. Klasse C, Flächenoptik**
Passiv-Infrarot-Bewegungsmelder zum
Anschluss an EMZ über BUS-System.

Leistungsmerkmale:
-Adernsparende 3-Draht-BUS-Technik
-Betrieb am BUS-2 oder BUS-1
-Abdecküberwachung mit Speicher-Möglichkeit
-Flächenspiegeloptik zur Überwachung von Flächen mit
12 m x
12 m
-Umrüstbar auf Strecken- oder Vorhangoptik durch
Austausch
der Spiegeloptik
-Konventionelle Meldergruppe (ohne Löschfunktion)
-Detektionsempfindlichkeit programmierbar
-Reichweite programmierbar
-Zyklischer Selbsttest
-Betriebsspannungsüberwachung
-LED-Anzeige Alarm, beim BUS-2 mit Erstmelderkennung
(EMK-Funktion)
-LED-Anzeige Störung
-Gehtestfunktion mit selektiver LED-Anzeige
-LED-Anzeige deaktiviert im Zustand "scharf" und
"unscharf"
-Löschfunktion für Alarm- und Störungsspeicher
-Temperaturalarm (nur BUS-2) Alarmschwellen
programmierbar
-Deckelkontakt und Abreißsicherung
-Gehäuse zur Eck- und Wandmontage geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 14,000 St

*Hinweis*
Pos. 2.1.24 und Pos.2.1. 25

*Hinweis*
"Die Überwachungstechnik für die Vitrinen fragen Sie
bitte an
bei
SCHMEISSNER GmbH Sicherheits- und
Kommunikationstechnik
Wilhelm-Conrad-Röntgen-Straße 6, 07629 Hermsdorf
Telefon: 036601 40758"

**02.01.24 UP-Modul zur Adaptierung konventioneller Anschlusstechnik in ein BUS-2- oder BUS-1 System.**
Modul zur Adaptierung konventioneller Anschlusstechnik
in ein
BUS-2- oder BUS-1 System.

Leistungsmerkmale:
- Adernsparende BUS-Technik
- Sehr kompakte Bauweise, geeignet für
den Einbau in uP- oder Hohlwanddosen,
d=60 mm (DIN, Österreich und Schweiz)
- 4 Differentialmeldergruppen mit Löschfunktion
- Bis zu 20 Kontakte oder
Glasbruchmelder pro Eingang anschließbar
- Keine zusätzliche Stromaufnahme beim
Löschen der Meldergruppeneingänge
- 4 LEDs als MG-Zustandsanzeige oder
Funktion frei programmierbar
- 2 Halbleiterausgänge
- Kann für 5 unterschiedliche Funktionen
verwendet werden:
- DUO I/O Modul
- 5 Eingangsmodul
- Meldergruppen-Anschlussmodul
- Schaltmodul
- Universal-Anschlussmodul

Technische Daten:
Betriebsnennspannung 12 V DC
Betriebsspannungsber. 9 V bis 15 V DC
Stromaufnahme bei 12 V DC:
- Meldergruppen offen - zusätzlich pro Meldergruppe
mit 12k1 abgeschlossen - zusätzlich pro LED
Meldergruppeneingänge:
- Abschlusswiderstand wählbar
4k-14k
- Überwachungsbereich +-20%
Halbleiterausgänge max. 30 V DC/50 mA
open collector, LOW aktiv
Schutzart nach DIN 40 050 IP 40
Umweltklasse gemäß VdS II
Betriebstemperaturber. -10°C bis +55°C
Farbe Abdeckrahmen verkehrsweiß
(ähnlich RAL 9016)
Artikel: 010120.17
oder gleichwertig.
Menge: 1,000 St

**02.01.25 Abreisskontakt**
für  vorgenanntes UP-Modul
Artikel: 010129
oder gleichwertig.
Menge: 1,000 St

*Hinweis*

**02.01.26 EMA/ZK-Leser mit mifare DESFire-Lesetechnologie mit 16 Tasten.**
EMA/ZK-Leser im luminAXS Design mit mifare
DESFire-Lesetechnologie mit 16 Tasten.
Der luminAXS Leser mit 16 Tasten eignet sich zur
Scharf- und Unscharfschaltung der EMA und zur
Integration in Zutritts- kontrollanlagen. Die
Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten:
Betriebsspannung  12 V DC
Betriebsspannungsbereich 9 V bis 15 V DC
Stromaufnahme im stand by Betrieb  40 mA bei
zeitbegrenztem Schreib-Lesebetrieb inkl.
Zustandsanzeigen  80 mA
Schnittstelle  RS 485,
Clock/Daten
Schutzart  IP65
Umweltklasse gemäß VdS  IV
Betriebstemperatur -25°C bis +65°C
Abmessungen (BxHxT)  80,4x80,4x13,5 mm
Farbe  graphitgrau (ähnlich RAL 7024)
Artikel: 027914.10
oder gleichwertig.
Menge: 1,000 St

**02.01.27 Türmodul für EMA**
DCM PLUS Türmodul KG 456 Türmodul für EMA- und
ZK-Zentralen Zur Verwendung an MB-Secure und
MB-Classic als IK3-Schalteinrichtung und an ACS PRO
und ACS-8 als Türmodul.
Ermöglicht den Anschluß aller benötigten Kontakte,
Melder und
Ausgänge zur Überwachung und Steuerung, Melder und
Ausgänge zur Überwachung und Steuerung der Tür für
Scharf-/Unscharf bzw. Zutrittskontrolle.
Als Eingabeeinrichtung können über rückwirkungsfreie
Schnittstellen je nach Betriebsart bis zu 4 Leser
angeschlossen
werden.
Zur Ansteuerung von Sperreinrichtungen stehen zwei
Relais zur
Verfügung Leistungsmerkmale an MB-Secure /MB-Classic
als
IK3:
- Scharf-/Unscharf und ZK mit demselben  Leser
- Berechtigungssteuerungen erfolgen durch EMZ,
optional durch
IQMA/IQSC
- Unterschiedliche S/US und ZK-Kriterien  für Innen
und Außen
(MB-Secure)
- Mehrpersonen-ZK bis zu 9 Personen für  Innen und
Außen
- Bereichswechselkontrolle (MB-Secure)
- BUS-2 Schnittstelle zu MB-Secure / MB-Classic -
Modulbus/RS-485 Schnittstelle für bis  zu vier Leser
mit beliebiger RFID  Technologie
- Überwachte MG-Eingänge für:
- Öffnungskontakt
-Glasbruchsensor, löschbar
- ext. Deckelkontakt
- Ankerkontakt
- Eingang für Riegelschaltkontakt
- Eingang für Türfreigabe-Taster
- Eingang für Anwesenheitsüberwachung
- Eingänge für Rückmeldung von Sperrelement 1/3
- Relais für Sperreinrichtung,
umkonfigurierbar auf Sperrelement-Ansteuerung
-Relais für ZK-Türöffner
 Summer - DIP-Schalter für BUS-2 Adresse -
Deckelkontakt/Wandabreißkontakt
- Firmware-Update über BUS-2 Leistungsmerkmale an ACS
PRO/ ACS-8 im Türmodul-Modus:
- Zutrittskontrolle für zwei Türen oder  für eine Tür
mit
Ein-/Ausgangsleser
- Zwei Schnittstellen für Clock/Data-Leser/Tastatur
mit LED rot+grün
- Frei programmierbare Ein-/Ausgänge:
- Drei überwachte MG-Eingänge
- Drei digitale Eingänge
- Ein Halbleiterausgang
- Zwei Relais
- zwei Eingänge zur Überwachung Netzteil
- Summer
- DIP-Schalter für BUS-Adresse
- Deckelkontakt/Wandabreißkontakt
Technische Daten:
Betriebsspannung: 12 VDC
Betriebsspannungsbereich: 9 bis 15 VDC
Stromaufnahme: max. 65 mA
Relais-Kontaktbelastbarkeit:  max. 2A, 30 VDC / 2A,
42VAC
Betriebstemperatur: -5°C bis +55°C
Schutzklasse:
IP 30 Gehäuse
ABS Abmessungen (BxHxT): 163 x 152 x 40mm
Farbe: verkehrsweiß (ähnlich RAL 9016)
Leitfabrikat: Honeywell Security Typ: Türmodul für
MB/ACS
Artikel:
MB-DC001
oder gleichwertig.
Menge: 1,000 St

**02.01.28 Magn. Kontakt, Sm, VdS C, Gr. 3 G 109 044, VdS-Klasse C, EN 50131-2-6 Grad 3**
Aufbaumagnetkontakt LSA-Schneidklemmtechnik geeignet.
Für Differentialmeldegruppen, sabotagegeschützt, für
parallele Aufbaumontage
Artikel: MBMCMK48SG3
oder gleichwertig.
Menge: 2,000 St

**02.01.29 VdS-Riegelschaltkontakt, 6 m Kabel VdS: G100023, Kl. C, Kl. Schaltleistung**
Riegelschaltkontakt
Riegelschaltkontakte sind elektromechanische Kontakte mit Schnappschaltwerk, die zur Verschlußüberwachung von
Türen eingesetzt werden.
Leistungsmerkmale:
- Wasser- und staubdichte Ausführung
- Eingegossenes Anschlußkabel
- Kompakte Bauweise aus Zinn-Druckguß
- geringe Einbautiefe
- Einfache und schnelle Montage
- Sichere und variable Justierung über
Bohrschablone und Montagehilfe
- Keine Begrenzung des Riegelweges
- Inklusive Montagebausatz mit
Verlängerungsnase
- VdS-Anerkennung gemäß Klasse C
Technische Daten:
Schaltleistung
min. 1,5 V-/10 uA
max. 30 V-/100 mA
Schutzart IP 67
Betriebstemperatur -40 bis +70°C
Abmessungen (BxHxT) 11x27x16 mm
Anschlußkabel 6 m
Artikel: 031309.06
oder gleichwertig.
Menge: 1,000 St

*Hinweis*
Hinweis:
Das Schloss ist durch den Auftragnehmer vor Bestellung
zu
messen.

**02.01.30 MEDIATOR Schloss Rohrrahmen**
Sicherheitsschloss zum Einsatz in
Kombination mit einem MEDIATOR -
Lineartüröffner.
Schlossriegel elektrisch entriegelbar
durch den Lineartüröffner.

- mechanische Selbstverriegelung mit
Kreuzfalle und Riegel
- mechanische Ablaufsicherung zwischen
Kreuzfalle und Steuerfalle
- Wechselfunktion zur Entriegelung über
Schlüssel von außen
- integrierte Anti-Panikfunktion über
den Innendrücker

Zulassung nach DIN EN 179: EG -
Konformitätszertifikat 0432-BPR-0001
Zulassung nach DIN EN 1125: EG -
Konformitätszertifikat 0432-BPR-0017
Geprüft für den Einsatz in Rauch- und
Feuerschutztüren gemäß Prüfzeugnis Nr.:
P-120003555 in Kombination mit dem
Feuerschutz-Modul 519ZBFS

Zulassung als Verschlussüberwachung
(Riegelschaltkontakt)
VdS Klasse C, G109032
Zulassung als mechanische Verriegelung
VdS Klasse A, M109314
Zulassung als elektromechanisches
Stellglied für Zutrittskontrollanlagen
VdS Klasse C, Z109001

Technische Daten:
Schließbartstellung des
Profilzylinders: max. 45 Grad
Einstellmöglichkeiten: Panikseite,
DIN-Richtung
Schlossabmessungen: 254x50x24 mm
Stulp: 300x24x3 mm
Riegelausschluss: 20 mm
Drückernuss: 9 mm
Dornmaß: 35 mm
Entfernung: 92 mm (Euro-Zylinder)
Universal verwendbar
Artikel: 022700
oder gleichwertig.
Menge: 1,000 St

**02.01.31 MEDIATOR Türöffner mit Flachschließblech**
Lineartüröffner zum Einsatz in
Kombination mit einem MEDIATOR -
Sicherheitsschloss zur elektrischen
Entriegelung des Schlossriegels

Zulassung als Verschlussüberwachung
(Riegelschaltkontakt)
VdS Klasse C, G109032
Zulassung als mechanische Verriegelung
VdS Klasse A, M109314
Zulassung als elektromechanisches
Stellglied für Zutrittskontrollanlagen
VdS Klasse C, Z109001

Zulassung nach DIN EN 179: EG -
Konformitätszertifikat 0432-BPR-0001
Geprüft für den Einsatz in Rauch- und
Feuerschutztüren gemäß Prüfzeugnis Nr.:
P-120003555 in Kombination mit dem
Feuerschutz-Modul 519ZBFS

Technische Daten:
Ansteuerspannung: 5 - 48 V AC oder DC
(Bei der Umrüstung kann
die vorhandene Türöffnerleitung
verwendet werden.)
- potentialfreier Relaisausgang für den
Zustand entriegelt
- potentialfreier Relaisausgang für den
Zustand verriegelt (Riegelschaltkontakt)
Nennspannung: 12 Volt GS,
Nennstrom: 500 mA,

kombiniert mit:
- Flachschließblech
Oberfläche: Edelstahl
Maße: 355,75x24x3 mm
Universal
Artikel: 022703
oder gleichwertig.
Menge: 1,000 St

**02.01.32 Netzteil 1003 uP**
Unterputz-Netzteil geregelt im
Kunststoffgehäuse.
Für den Einbau up-Schalterdosen, mit
Schraubanschlussklemmen.

Technische Daten:
Eingangspannung: 230 V AC +/- 15 %
Ausgangsspannung: 12 V DC stabilisiert
Ausgangsstrom: 1,0 A
Überlastschutz
Umgebungstemperaturbereich: -20°
bis +40°C
Gehäuseabmessungen (DxH): 54,5x32 mm
Artikel: 022712
oder gleichwertig.
einschließlich der UP-Dose mit einbau in Mauerwerk.
Menge: 1,000 St

*Hinweis*

**02.01.33 Passiv-Infrarot-Bewegungsmelder zum Anschluss an EMZ über BUS-System. Klasse C, Flächenoptik**
Passiv-Infrarot-Bewegungsmelder zum
Anschluss an EMZ über BUS-System.

Leistungsmerkmale:
-Adernsparende 3-Draht-BUS-Technik
-Betrieb am BUS-2 oder BUS-1
-Abdecküberwachung mit Speicher-Möglichkeit
-Flächenspiegeloptik zur Überwachung von Flächen mit
12 m x
12 m
-Umrüstbar auf Strecken- oder Vorhangoptik durch
Austausch
der Spiegeloptik
-Konventionelle Meldergruppe (ohne Löschfunktion)
-Detektionsempfindlichkeit programmierbar
-Reichweite programmierbar
-Zyklischer Selbsttest
-Betriebsspannungsüberwachung
-LED-Anzeige Alarm, beim BUS-2 mit Erstmelderkennung
(EMK-Funktion)
-LED-Anzeige Störung
-Gehtestfunktion mit selektiver LED-Anzeige
-LED-Anzeige deaktiviert im Zustand "scharf" und
"unscharf"
-Löschfunktion für Alarm- und Störungsspeicher
-Temperaturalarm (nur BUS-2) Alarmschwellen
programmierbar
-Deckelkontakt und Abreißsicherung
-Gehäuse zur Eck- und Wandmontage geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 6,000 St

**02.01.34 PIR-Spiegelset Vorhangoptik 3 Stück Austausch-Spiegel**
Technische Daten:
Vorhangoptik (senkrecht): 11 Zonen auf
11 Ebenen
Öffnungswinkel: 7,5° hor., 85° vert.
Reichweite: 17 / 21 / 25 / 30 m,
programmierbar
Artikel: 033434
oder gleichwertig.
Menge: 2,000 St

*Hinweis*

*Hinweis*
Nur die Viewguard PIR Bewegungsmelder
können mit einer anderen Spiegeloptik
ausgerüstet werden.
Die Dual Bewegungsmelder
können nicht umgerüstet werden.
Artikel: *DUAL

**02.01.35 Kombinations-Bewegungsmelder zum Anschluss an EMZ über BUS-System.**
Kombinations-Bewegungsmelder zum
Anschluss an EMZ über BUS-System.
Das Funktionsprinzip beruht auf der
Verknüpfung eines Passiv-Infrarot- und
eines Mikrowellen-Detektors.

Leistungsmerkmale:
- Adernsparende 3-Draht-BUS-Technik
- Betrieb am BUS-2 oder BUS-1
- Abdecküberwachung mit Speicher-
Möglichkeit
- Flächenspiegeloptik zur Überwachung
von Flächen mit 12 m x 12 m
- Detektionsempfindlichkeit programmierbar
- Reichweite programmierbar
- Mikrowelle im Zustand ''unscharf''
deaktivierbar
- Zyklischer Selbsttest
- Betriebsspannungsüberwachung
- LED-Anzeige Alarm, beim BUS-2 mit
Erstmelderkennung (EMK-Funktion)
- LED-Anzeige Störung
- Gehtestfunktion mit selektiver
LED-Anzeige
- LED-Anzeige deaktiviert im Zustand
scharf und unscharf
- Löschfunktion für Alarm- und
Störungsspeicher
- Temperaturalarm (nur BUS-2)
Alarmschwellen programmierbar
- Konventionelle Meldergruppe zur
Integration von Kontakten oder
potentialfreien Meldern in das
BUS-System
- Deckelkontakt und Abreißsicherung
- Gehäuse zur Eck- und Wandmontage
geeignet

VdS-Anerkennung gemäß Klasse C
Konform zu EN 50131-1 und EN 50131-2-4,
Grad 3

Technische Daten:
Betriebsspannung 12 V DC
Stromaufnahme
- Sensorik 6,6 mA BUS-2
9,0 mA BUS-1
- LED 4 mA
Reichweite 8 bis 15 m
Optikaufteilung 22 Zonen, 5 Ebenen
Öffnungswinkel 80°
Abdecküberwachung bis 30 cm
Frequenz Mikrowelle 9,35 GHz
Betriebstemperatur -10 bis +55°C
Schutzart IP 30
Abmessungen (BxHxT) 64x158x48 mm
Farbe verkehrsweiß
(ähnlich RAL 9016)
Artikel: 033442.21
oder gleichwertig.
Menge: 9,000 St

*Hinweis*

**02.01.36 Magn. Kontakt, Sm, VdS C, Gr. 3 G 109 044, VdS-Klasse C, EN 50131-2-6 Grad 3**
Aufbaumagnetkontakt LSA-Schneidklemmtechnik geeignet.
Für Differentialmeldegruppen, sabotagegeschützt, für
parallele Aufbaumontage
Artikel: MBMCMK48SG3
oder gleichwertig.
Menge: 2,000 St

**02.01.37 VdS-Riegelschaltkontakt, 6 m Kabel VdS: G100023, Kl. C, Kl. Schaltleistung**
Riegelschaltkontakt
Riegelschaltkontakte sind elektromechanische Kontakte mit Schnappschaltwerk, die zur Verschlußüberwachung von
Türen eingesetzt werden.
Leistungsmerkmale:
- Wasser- und staubdichte Ausführung
- Eingegossenes Anschlußkabel
- Kompakte Bauweise aus Zinn-Druckguß
- geringe Einbautiefe
- Einfache und schnelle Montage
- Sichere und variable Justierung über
Bohrschablone und Montagehilfe
- Keine Begrenzung des Riegelweges
- Inklusive Montagebausatz mit
Verlängerungsnase
- VdS-Anerkennung gemäß Klasse C
Technische Daten:
Schaltleistung
min. 1,5 V-/10 uA
max. 30 V-/100 mA
Schutzart IP 67
Betriebstemperatur -40 bis +70°C
Abmessungen (BxHxT) 11x27x16 mm
Anschlußkabel 6 m
Artikel: 031309.06
oder gleichwertig.
Menge: 2,000 St

**02.01.38 2-Meldergruppenmodul BUS-2/ BUS-1, aP VdS: G109010 Kl.C, EN50131-3 Gr.3**
Modul zur Adaptierung konventioneller
Anschlusstechnik in ein BUS-2- oder
BUS-1 System.

Leistungsmerkmale:
- Adernsparende BUS-Technik
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)
Artikel: 010135.10
oder gleichwertig.
Menge: 2,000 St

*Hinweis*

**02.01.39 EMA/ZK-Leser mit mifare DESFire-Lesetechnologie mit 16 Tasten.**
EMA/ZK-Leser im luminAXS Design mit mifare
DESFire-Lesetechnologie mit 16 Tasten.
Der luminAXS Leser mit 16 Tasten eignet sich zur
Scharf- und Unscharfschaltung der EMA und zur
Integration in Zutritts- kontrollanlagen. Die
Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten:
Betriebsspannung  12 V DC
Betriebsspannungsbereich 9 V bis 15 V DC
Stromaufnahme im stand by Betrieb  40 mA bei
zeitbegrenztem Schreib-Lesebetrieb inkl.
Zustandsanzeigen  80 mA
Schnittstelle  RS 485,
Clock/Daten
Schutzart  IP65
Umweltklasse gemäß VdS  IV
Betriebstemperatur -25°C bis +65°C
Abmessungen (BxHxT)  80,4x80,4x13,5 mm
Farbe  graphitgrau (ähnlich RAL 7024)
Artikel: 027914.10
oder gleichwertig.
Menge: 4,000 St

**02.01.40 Türmodul für EMA**
DCM PLUS Türmodul KG 456 Türmodul für EMA- und
ZK-Zentralen Zur Verwendung an MB-Secure und
MB-Classic als IK3-Schalteinrichtung und an ACS PRO
und ACS-8 als Türmodul.
Ermöglicht den Anschluß aller benötigten Kontakte,
Melder und
Ausgänge zur Überwachung und Steuerung, Melder und
Ausgänge zur Überwachung und Steuerung der Tür für
Scharf-/Unscharf bzw. Zutrittskontrolle.
Als Eingabeeinrichtung können über rückwirkungsfreie
Schnittstellen je nach Betriebsart bis zu 4 Leser
angeschlossen
werden.
Zur Ansteuerung von Sperreinrichtungen stehen zwei
Relais zur
Verfügung Leistungsmerkmale an MB-Secure /MB-Classic
als
IK3:
- Scharf-/Unscharf und ZK mit demselben  Leser
- Berechtigungssteuerungen erfolgen durch EMZ,
optional durch
IQMA/IQSC
- Unterschiedliche S/US und ZK-Kriterien  für Innen
und Außen
(MB-Secure)
- Mehrpersonen-ZK bis zu 9 Personen für  Innen und
Außen
- Bereichswechselkontrolle (MB-Secure)
- BUS-2 Schnittstelle zu MB-Secure / MB-Classic -
Modulbus/RS-485 Schnittstelle für bis  zu vier Leser
mit beliebiger RFID  Technologie
- Überwachte MG-Eingänge für:
- Öffnungskontakt
-Glasbruchsensor, löschbar
- ext. Deckelkontakt
- Ankerkontakt
- Eingang für Riegelschaltkontakt
- Eingang für Türfreigabe-Taster
- Eingang für Anwesenheitsüberwachung
- Eingänge für Rückmeldung von Sperrelement 1/3
- Relais für Sperreinrichtung,
umkonfigurierbar auf Sperrelement-Ansteuerung
-Relais für ZK-Türöffner
 Summer - DIP-Schalter für BUS-2 Adresse -
Deckelkontakt/Wandabreißkontakt
- Firmware-Update über BUS-2 Leistungsmerkmale an ACS
PRO/ ACS-8 im Türmodul-Modus:
- Zutrittskontrolle für zwei Türen oder  für eine Tür
mit
Ein-/Ausgangsleser
- Zwei Schnittstellen für Clock/Data-Leser/Tastatur
mit LED rot+grün
- Frei programmierbare Ein-/Ausgänge:
- Drei überwachte MG-Eingänge
- Drei digitale Eingänge
- Ein Halbleiterausgang
- Zwei Relais
- zwei Eingänge zur Überwachung Netzteil
- Summer
- DIP-Schalter für BUS-Adresse
- Deckelkontakt/Wandabreißkontakt
Technische Daten:
Betriebsspannung: 12 VDC
Betriebsspannungsbereich: 9 bis 15 VDC
Stromaufnahme: max. 65 mA
Relais-Kontaktbelastbarkeit:  max. 2A, 30 VDC / 2A,
42VAC
Betriebstemperatur: -5°C bis +55°C
Schutzklasse:
IP 30 Gehäuse
ABS Abmessungen (BxHxT): 163 x 152 x 40mm
Farbe: verkehrsweiß (ähnlich RAL 9016)
Leitfabrikat: Honeywell Security Typ: Türmodul für
MB/ACS
Artikel: MB-DC001
oder gleichwertig.
Menge: 4,000 St

**02.01.41 Magn. Kontakt, Sm, VdS C, Gr. 3 G 109 044, VdS-Klasse C, EN 50131-2-6 Grad 3**
Aufbaumagnetkontakt LSA-Schneidklemmtechnik geeignet.
Für Differentialmeldegruppen, sabotagegeschützt, für
parallele Aufbaumontage
Artikel: MBMCMK48SG3
oder gleichwertig.
Menge: 4,000 St

*Hinweis*
Hinweis:
Die Schlösser sind durch den Auftragnehmer vor
Bestellung zu
messen.

**02.01.42 MEDIATOR Schloss Rohrrahmen**
Sicherheitsschloss zum Einsatz in
Kombination mit einem MEDIATOR -
Lineartüröffner.
Schlossriegel elektrisch entriegelbar
durch den Lineartüröffner.

- mechanische Selbstverriegelung mit
Kreuzfalle und Riegel
- mechanische Ablaufsicherung zwischen
Kreuzfalle und Steuerfalle
- Wechselfunktion zur Entriegelung über
Schlüssel von außen
- integrierte Anti-Panikfunktion über
den Innendrücker

Zulassung nach DIN EN 179: EG -
Konformitätszertifikat 0432-BPR-0001
Zulassung nach DIN EN 1125: EG -
Konformitätszertifikat 0432-BPR-0017
Geprüft für den Einsatz in Rauch- und
Feuerschutztüren gemäß Prüfzeugnis Nr.:
P-120003555 in Kombination mit dem
Feuerschutz-Modul 519ZBFS

Zulassung als Verschlussüberwachung
(Riegelschaltkontakt)
VdS Klasse C, G109032
Zulassung als mechanische Verriegelung
VdS Klasse A, M109314
Zulassung als elektromechanisches
Stellglied für Zutrittskontrollanlagen
VdS Klasse C, Z109001

Technische Daten:
Schließbartstellung des
Profilzylinders: max. 45 Grad
Einstellmöglichkeiten: Panikseite,
DIN-Richtung
Schlossabmessungen: 254x50x24 mm
Stulp: 300x24x3 mm
Riegelausschluss: 20 mm
Drückernuss: 9 mm
Dornmaß: 35 mm
Entfernung: 92 mm (Euro-Zylinder)
Universal verwendbar
Artikel: 022700
oder gleichwertig.
Menge: 4,000 St

**02.01.43 MEDIATOR Türöffner mit Flachschließblech**
Lineartüröffner zum Einsatz in
Kombination mit einem MEDIATOR -
Sicherheitsschloss zur elektrischen
Entriegelung des Schlossriegels

Zulassung als Verschlussüberwachung
(Riegelschaltkontakt)
VdS Klasse C, G109032
Zulassung als mechanische Verriegelung
VdS Klasse A, M109314
Zulassung als elektromechanisches
Stellglied für Zutrittskontrollanlagen
VdS Klasse C, Z109001

Zulassung nach DIN EN 179: EG -
Konformitätszertifikat 0432-BPR-0001
Geprüft für den Einsatz in Rauch- und
Feuerschutztüren gemäß Prüfzeugnis Nr.:
P-120003555 in Kombination mit dem
Feuerschutz-Modul 519ZBFS

Technische Daten:
Ansteuerspannung: 5 - 48 V AC oder DC
(Bei der Umrüstung kann
die vorhandene Türöffnerleitung
verwendet werden.)
- potentialfreier Relaisausgang für den
Zustand entriegelt
- potentialfreier Relaisausgang für den
Zustand verriegelt (Riegelschaltkontakt)
Nennspannung: 12 Volt GS,
Nennstrom: 500 mA,

kombiniert mit:
- Flachschließblech
Oberfläche: Edelstahl
Maße: 355,75x24x3 mm
Universal
Artikel: 022703
oder gleichwertig.
Menge: 4,000 St

**02.01.44 Netzteil UP**
Unterputz-Netzteil
geregelt im Kunststoffgehäuse.
Für den Einbau up-Schalterdosen, mit
Schraubanschlussklemmen.

Technische Daten:
Eingangspannung: 230 V AC +/- 15 %
Ausgangsspannung: 12 V DC stabilisiert
Ausgangsstrom: 1,0 A
Überlastschutz
Umgebungstemperaturbereich: -20°
bis +40°C
Gehäuseabmessungen (DxH): 54,5x32 mm
Artikel: 022712
oder gleichwertig.
einschließlich der UP-Dose mit einbau in Mauerwerk.
Menge: 4,000 St

*Hinweis*

**02.01.45 Magn. Kontakt, Sm, VdS C, Gr. 3 G 109 044, VdS-Klasse C, EN 50131-2-6 Grad 3**
Aufbaumagnetkontakt LSA-Schneidklemmtechnik geeignet.
Für Differentialmeldegruppen, sabotagegeschützt, für
parallele Aufbaumontage
Artikel: MBMCMK48SG3
oder gleichwertig.
Menge: 5,000 St

**02.01.46 VdS-Riegelschaltkontakt, 6 m Kabel VdS: G100023, Kl. C, Kl. Schaltleistung**
Riegelschaltkontakt
Riegelschaltkontakte sind elektromechanische Kontakte mit Schnappschaltwerk, die zur Verschlußüberwachung von
Türen eingesetzt werden.
Leistungsmerkmale:
- Wasser- und staubdichte Ausführung
- Eingegossenes Anschlußkabel
- Kompakte Bauweise aus Zinn-Druckguß
- geringe Einbautiefe
- Einfache und schnelle Montage
- Sichere und variable Justierung über
Bohrschablone und Montagehilfe
- Keine Begrenzung des Riegelweges
- Inklusive Montagebausatz mit
Verlängerungsnase
- VdS-Anerkennung gemäß Klasse C
Technische Daten:
Schaltleistung
min. 1,5 V-/10 uA
max. 30 V-/100 mA
Schutzart IP 67
Betriebstemperatur -40 bis +70°C
Abmessungen (BxHxT) 11x27x16 mm
Anschlußkabel 6 m
Artikel: 031309.06
oder gleichwertig.
Menge: 5,000 St

**02.01.47 Modul zur Adaptierung konventioneller Anschlusstechnik in ein BUS-2- oder BUS-1 System.**
Modul zur Adaptierung konventioneller Anschlusstechnik
in ein
BUS-2- oder BUS-1 System.

Leistungsmerkmale:
- Adernsparende BUS-Technik
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)
Artikel: 010135.10
oder gleichwertig.
Menge: 5,000 St

*Hinweis*

**02.01.48 Passiv-Infrarot-Bewegungsmelder zum Anschluss an EMZ über BUS-System, Flächenoptik**
Passiv-Infrarot-Bewegungsmelder zum
Anschluss an EMZ über BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
''scharf'' und
''unscharf''
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 20,000 St

**02.01.49 PIR-Spiegelset Vorhangoptik 3 Stück Austausch-Spiegel**
Technische Daten:
Vorhangoptik (senkrecht): 11 Zonen auf
11 Ebenen
Öffnungswinkel: 7,5° hor., 85° vert.
Reichweite: 17 / 21 / 25 / 30 m,
programmierbar
Artikel: 033434
oder gleichwertig.
Menge: 7,000 St

*Hinweis*

*Hinweis*
Nur die Viewguard PIR Bewegungsmelder können mit einer
anderen Spiegeloptik ausgerüstet werden.
Die Dual Bewegungsmelder können nicht umgerüstet
werden.
Artikel: *DUAL

**02.01.50 Kombinations-Bewegungsmelder zum Anschluss an EMZ, Flächenoptik**
Kombinations-Bewegungsmelder zum Anschluss an EMZ über
BUS-System.
Das Funktionsprinzip beruht auf der
Verknüpfung eines Passiv-Infrarot- und
eines Mikrowellen-Detektors.

Leistungsmerkmale:
- Adernsparende 3-Draht-BUS-Technik
- Betrieb am BUS-2 oder BUS-1
- Abdecküberwachung mit Speicher-
Möglichkeit
- Flächenspiegeloptik zur Überwachung
von Flächen mit 12 m x 12 m
- Detektionsempfindlichkeit programmierbar
- Reichweite programmierbar
- Mikrowelle im Zustand ''unscharf''
deaktivierbar
- Zyklischer Selbsttest
- Betriebsspannungsüberwachung
- LED-Anzeige Alarm, beim BUS-2 mit
Erstmelderkennung (EMK-Funktion)
- LED-Anzeige Störung
- Gehtestfunktion mit selektiver
LED-Anzeige
- LED-Anzeige deaktiviert im Zustand
scharf und unscharf
- Löschfunktion für Alarm- und
Störungsspeicher
- Temperaturalarm (nur BUS-2)
Alarmschwellen programmierbar
- Konventionelle Meldergruppe zur
Integration von Kontakten oder
potentialfreien Meldern in das
BUS-System
- Deckelkontakt und Abreißsicherung
- Gehäuse zur Eck- und Wandmontage
geeignet

VdS-Anerkennung gemäß Klasse C
Konform zu EN 50131-1 und EN 50131-2-4,
Grad 3

Technische Daten:
Betriebsspannung 12 V DC
Stromaufnahme
- Sensorik 6,6 mA BUS-2
9,0 mA BUS-1
- LED 4 mA
Reichweite 8 bis 15 m
Optikaufteilung 22 Zonen, 5 Ebenen
Öffnungswinkel 80°
Abdecküberwachung bis 30 cm
Frequenz Mikrowelle 9,35 GHz
Betriebstemperatur -10 bis +55°C
Schutzart IP 30
Abmessungen (BxHxT) 64x158x48 mm
Farbe verkehrsweiß
(ähnlich RAL 9016)
Artikel: 033442.21
oder gleichwertig.
Menge: 9,000 St

*Hinweis*

**02.01.51 EMA/ZK-Leser mit mifare DESFire-Lesetechnologie mit 16 Tasten.**
EMA/ZK-Leser im luminAXS Design mit mifare
DESFire-Lesetechnologie mit 16 Tasten.
Der luminAXS Leser mit 16 Tasten eignet sich zur
Scharf- und Unscharfschaltung der EMA und zur
Integration in Zutritts- kontrollanlagen. Die
Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten: Betriebsspannung  12 V DC
Betriebsspannungsbereich 9 V bis 15 V DC Stromaufnahme
 im stand by Betrieb  <40 mA bei
zeitbegrenztem Schreib-Lesebetrieb inkl.
Zustandsanzeigen  <80 mA Schnittstelle  RS
485, Clock/Daten Schutzart  IP65
Umweltklasse gemäß VdS  IV Betriebstemperatur
-25°C bis +65°C Abmessungen (BxHxT)  80,4x80,4x13,5 mm
Farbe  graphitgrau (ähnlich RAL 7024)
Artikel: 027914.10
oder gleichwertig.
Menge: 3,000 St

**02.01.52 Türmodul für EMA**
DCM PLUS Türmodul KG 456 Türmodul für EMA- und
ZK-Zentralen Zur Verwendung an MB-Secure und
MB-Classic als IK3-Schalteinrichtung und an ACS PRO
und ACS-8 als Türmodul.
Ermöglicht den Anschluß aller benötigten Kontakte,
Melder und
Ausgänge zur Überwachung und Steuerung, Melder und
Ausgänge zur Überwachung und Steuerung der Tür für
Scharf-/Unscharf bzw. Zutrittskontrolle.
Als Eingabeeinrichtung können über rückwirkungsfreie
Schnittstellen je nach Betriebsart bis zu 4 Leser
angeschlossen
werden.
Zur Ansteuerung von Sperreinrichtungen stehen zwei
Relais zur
Verfügung Leistungsmerkmale an MB-Secure /MB-Classic
als
IK3:
- Scharf-/Unscharf und ZK mit demselben  Leser
- Berechtigungssteuerungen erfolgen durch EMZ,
optional durch
IQMA/IQSC
- Unterschiedliche S/US und ZK-Kriterien  für Innen
und Außen
(MB-Secure)
- Mehrpersonen-ZK bis zu 9 Personen für  Innen und
Außen
- Bereichswechselkontrolle (MB-Secure)
- BUS-2 Schnittstelle zu MB-Secure / MB-Classic -
Modulbus/RS-485 Schnittstelle für bis  zu vier Leser
mit beliebiger RFID  Technologie
- Überwachte MG-Eingänge für:
- Öffnungskontakt
-Glasbruchsensor, löschbar
- ext. Deckelkontakt
- Ankerkontakt
- Eingang für Riegelschaltkontakt
- Eingang für Türfreigabe-Taster
- Eingang für Anwesenheitsüberwachung
- Eingänge für Rückmeldung von Sperrelement 1/3
- Relais für Sperreinrichtung,
umkonfigurierbar auf Sperrelement-Ansteuerung
-Relais für ZK-Türöffner
 Summer - DIP-Schalter für BUS-2 Adresse -
Deckelkontakt/Wandabreißkontakt
- Firmware-Update über BUS-2 Leistungsmerkmale an ACS
PRO/ ACS-8 im Türmodul-Modus:
- Zutrittskontrolle für zwei Türen oder  für eine Tür
mit
Ein-/Ausgangsleser
- Zwei Schnittstellen für Clock/Data-Leser/Tastatur
mit LED rot+grün
- Frei programmierbare Ein-/Ausgänge:
- Drei überwachte MG-Eingänge
- Drei digitale Eingänge
- Ein Halbleiterausgang
- Zwei Relais
- zwei Eingänge zur Überwachung Netzteil
- Summer
- DIP-Schalter für BUS-Adresse
- Deckelkontakt/Wandabreißkontakt
Technische Daten:
Betriebsspannung: 12 VDC
Betriebsspannungsbereich: 9 bis 15 VDC
Stromaufnahme: max. 65 mA
Relais-Kontaktbelastbarkeit:  max. 2A, 30 VDC / 2A,
42VAC
Betriebstemperatur: -5°C bis +55°C
Schutzklasse:
IP 30 Gehäuse
ABS Abmessungen (BxHxT): 163 x 152 x 40mm
Farbe: verkehrsweiß (ähnlich RAL 9016)
Leittfabrikat: Honeywell Security Typ: Türmodul für
MB/ACS
Artikel: MB-DC001
oder gleichwertig.
Menge: 3,000 St

**02.01.53 Magn. Kontakt, Sm, VdS C, Gr. 3 G 109 044, VdS-Klasse C, EN 50131-2-6 Grad 3**
Aufbaumagnetkontakt LSA-Schneidklemmtechnik geeignet.
Für Differentialmeldegruppen, sabotagegeschützt, für
parallele Aufbaumontage
Artikel: MBMCMK48SG3
oder gleichwertig.
Menge: 3,000 St

*Hinweis*
Hinweis:
Das Schloss ist durch den Auftragnehmer vor Bestellung
zu
messen.

**02.01.54 MEDIATOR Schloss Rohrrahmen**
Sicherheitsschloss zum Einsatz in
Kombination mit einem MEDIATOR -
Lineartüröffner.
Schlossriegel elektrisch entriegelbar
durch den Lineartüröffner.

- mechanische Selbstverriegelung mit
Kreuzfalle und Riegel
- mechanische Ablaufsicherung zwischen
Kreuzfalle und Steuerfalle
- Wechselfunktion zur Entriegelung über
Schlüssel von außen
- integrierte Anti-Panikfunktion über
den Innendrücker

Zulassung nach DIN EN 179: EG -
Konformitätszertifikat 0432-BPR-0001
Zulassung nach DIN EN 1125: EG -
Konformitätszertifikat 0432-BPR-0017
Geprüft für den Einsatz in Rauch- und
Feuerschutztüren gemäß Prüfzeugnis Nr.:
P-120003555 in Kombination mit dem
Feuerschutz-Modul 519ZBFS

Zulassung als Verschlussüberwachung
(Riegelschaltkontakt)
VdS Klasse C, G109032
Zulassung als mechanische Verriegelung
VdS Klasse A, M109314
Zulassung als elektromechanisches
Stellglied für Zutrittskontrollanlagen
VdS Klasse C, Z109001

Technische Daten:
Schließbartstellung des
Profilzylinders: max. 45 Grad
Einstellmöglichkeiten: Panikseite,
DIN-Richtung
Schlossabmessungen: 254x50x24 mm
Stulp: 300x24x3 mm
Riegelausschluss: 20 mm
Drückernuss: 9 mm
Dornmaß: 35 mm
Entfernung: 92 mm (Euro-Zylinder)
Universal verwendbar
Artikel: 022700
oder gleichwertig.
Menge: 3,000 St

**02.01.55 MEDIATOR Türöffner mit Flachschließblech**
Lineartüröffner zum Einsatz in
Kombination mit einem MEDIATOR -
Sicherheitsschloss zur elektrischen
Entriegelung des Schlossriegels

Zulassung als Verschlussüberwachung
(Riegelschaltkontakt)
VdS Klasse C, G109032
Zulassung als mechanische Verriegelung
VdS Klasse A, M109314
Zulassung als elektromechanisches
Stellglied für Zutrittskontrollanlagen
VdS Klasse C, Z109001

Zulassung nach DIN EN 179: EG -
Konformitätszertifikat 0432-BPR-0001
Geprüft für den Einsatz in Rauch- und
Feuerschutztüren gemäß Prüfzeugnis Nr.:
P-120003555 in Kombination mit dem
Feuerschutz-Modul 519ZBFS

Technische Daten:
Ansteuerspannung: 5 - 48 V AC oder DC
(Bei der Umrüstung kann
die vorhandene Türöffnerleitung
verwendet werden.)
- potentialfreier Relaisausgang für den
Zustand entriegelt
- potentialfreier Relaisausgang für den
Zustand verriegelt (Riegelschaltkontakt)
Nennspannung: 12 Volt GS,
Nennstrom: 500 mA,

kombiniert mit:
- Flachschließblech
Oberfläche: Edelstahl
Maße: 355,75x24x3 mm
Universal
Artikel: 022703
oder gleichwertig.
Menge: 3,000 St

**02.01.56 Netzteil uP**
Unterputz-Netzteil geregelt im
Kunststoffgehäuse.
Für den Einbau up-Schalterdosen, mit
Schraubanschlussklemmen.

Technische Daten:
Eingangspannung: 230 V AC +/- 15 %
Ausgangsspannung: 12 V DC stabilisiert
Ausgangsstrom: 1,0 A
Überlastschutz
Umgebungstemperaturbereich: -20°
bis +40°C
Gehäuseabmessungen (DxH): 54,5x32 mm
Artikel: 022712
oder gleichwertig.
einschließlich der UP-Dose mit einbau in Mauerwerk.
Menge: 3,000 St

*Hinweis*

**02.01.57 Magn. Kontakt, Sm, VdS C, Gr. 3 G 109 044, VdS-Klasse C, EN 50131-2-6 Grad 3**
Aufbaumagnetkontakt LSA-Schneidklemmtechnik geeignet.
Für Differentialmeldegruppen, sabotagegeschützt, für
parallele Aufbaumontage
Artikel: MBMCMK48SG3
oder gleichwertig.
Menge: 3,000 St

**02.01.58 VdS-Riegelschaltkontakt, 6 m Kabel VdS: G100023, Kl. C, Kl. Schaltleistung**
Riegelschaltkontakt
Riegelschaltkontakte sind elektromechanische Kontakte mit Schnappschaltwerk, die zur Verschlußüberwachung von
Türen eingesetzt werden.
Leistungsmerkmale:
- Wasser- und staubdichte Ausführung
- Eingegossenes Anschlußkabel
- Kompakte Bauweise aus Zinn-Druckguß
- geringe Einbautiefe
- Einfache und schnelle Montage
- Sichere und variable Justierung über
Bohrschablone und Montagehilfe
- Keine Begrenzung des Riegelweges
- Inklusive Montagebausatz mit
Verlängerungsnase
- VdS-Anerkennung gemäß Klasse C
Technische Daten:
Schaltleistung
min. 1,5 V-/10 uA
max. 30 V-/100 mA
Schutzart IP 67
Betriebstemperatur -40 bis +70°C
Abmessungen (BxHxT) 11x27x16 mm
Anschlußkabel 6 m
Artikel: 031309.06
oder gleichwertig.
Menge: 3,000 St

**02.01.59 Modul zur Adaptierung konventioneller Anschlusstechnik**
Modul zur Adaptierung konventioneller Anschlusstechnik
in ein
BUS-2- oder BUS-1 System.

Leistungsmerkmale:
- Adernsparende BUS-Technik
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)
Artikel: 010135.10
oder gleichwertig.
Menge: 3,000 St

*Hinweis*

**02.01.60 Passiv-Infrarot-Bewegungsmelder zum Anschluss an EMZ über BUS-System, Flächenoptik**
Passiv-Infrarot-Bewegungsmelder zum
Anschluss an EMZ über BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
''scharf'' und
''unscharf''
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 26,000 St

**02.01.61 PIR-Spiegelset Vorhangoptik 3 Stück Austausch-Spiegel**
Technische Daten:
Vorhangoptik (senkrecht): 11 Zonen auf
11 Ebenen
Öffnungswinkel: 7,5° hor., 85° vert.
Reichweite: 17 / 21 / 25 / 30 m,
programmierbar
Artikel: 033434
oder gleichwertig.
Menge: 8,000 St

*Hinweis*

**02.01.62 Passiv-Infrarot-Bewegungsmelder zum Anschluss an EMZ über BUS-System, Flächenoptik**
Passiv-Infrarot-Bewegungsmelder zum
Anschluss an EMZ über BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
scharf und unscharf;
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 7,000 St

*Hinweis*

**02.01.63 EMA/ZK-Leser mit mifare DESFire-Lesetechnologie mit 16 Tasten.**
EMA/ZK-Leser im luminAXS Design mit mifare
DESFire-Lesetechnologie mit 16 Tasten.
Der luminAXS Leser mit 16 Tasten eignet sich zur
Scharf- und Unscharfschaltung der EMA und zur
Integration in Zutritts- kontrollanlagen. Die
Einbruchmelder- zentrale kann mittels Identifkationsmerkmalträgern, PIN-Code oder einer Kombination
daraus, individuell scharf und unscharf geschalten
werden. Desweiteren können je nach Zentralentyp bis zu
100 Steuerungs- und Schalt- funktionen realisiert
werden. Durch das schmale, flache und robuste Gehäuse
entspricht der Leser modernen architektonischen
Designanforderungen. Der Leser entspricht darüber
hinaus den neuesten Anforderungen für höchste
Sicherheits-Ansprüche.
Leistungsmerkmale: - Schmales, flaches und robustes
Gehäuse - Innen und Außen einsetzbar (IP65) - 16
Tasten - zeitbegrenzte Hintergrundbeleuchtung -
individueller PIN für jeden  Datenträger - Alle
Bedienfunktionen über:  - Transponder  - PIN  - PIN
und/oder Transponder  - Funktionstasten -
Überfallcode - Leuchtring als Designelement in
Dunkelblau - individuelle Farbanpassung des
Leuchtrings über Programmierbox USB  möglich. -
automatische Antennen-Reichweiten-  anpassung der
Übertragungs- und  Lesereichweite bei Montage des
Lesers  auf Metalloberflächen.  - 3 Status LEDs -
integrierter Summer - Sabotageüberwachung mit
integriertem  Mikroschalter. - Firmwareupdate möglich
(mit Programmierbox USB) - Anschluss über RS 485
oder Clock/Daten - individuelle Installation mit
Zubehör - VdS Klasse C zugelassen
Technische Daten:
Betriebsspannung  12 V DC
Betriebsspannungsbereich 9 V bis 15 V DC
Stromaufnahme im stand by Betrieb  40 mA bei
zeitbegrenztem Schreib-Lesebetrieb inkl.
Zustandsanzeigen  80 mA
Schnittstelle  RS 485,
Clock/Daten
Schutzart  IP65
Umweltklasse gemäß VdS  IV
Betriebstemperatur -25°C bis +65°C
Abmessungen (BxHxT)  80,4x80,4x13,5 mm
Farbe  graphitgrau (ähnlich RAL 7024)
Artikel: 027914.10
oder gleichwertig.
Menge: 2,000 St

**02.01.64 Türmodul für EMA**
DCM PLUS Türmodul KG 456 Türmodul für EMA- und
ZK-Zentralen Zur Verwendung an MB-Secure und
MB-Classic als IK3-Schalteinrichtung und an ACS PRO
und ACS-8 als Türmodul.
Ermöglicht den Anschluß aller benötigten Kontakte,
Melder und
Ausgänge zur Überwachung und Steuerung, Melder und
Ausgänge zur Überwachung und Steuerung der Tür für
Scharf-/Unscharf bzw. Zutrittskontrolle.
Als Eingabeeinrichtung können über rückwirkungsfreie
Schnittstellen je nach Betriebsart bis zu 4 Leser
angeschlossen
werden.
Zur Ansteuerung von Sperreinrichtungen stehen zwei
Relais zur
Verfügung Leistungsmerkmale an MB-Secure /MB-Classic
als
IK3:
- Scharf-/Unscharf und ZK mit demselben  Leser
- Berechtigungssteuerungen erfolgen durch EMZ,
optional durch
IQMA/IQSC
- Unterschiedliche S/US und ZK-Kriterien  für Innen
und Außen
(MB-Secure)
- Mehrpersonen-ZK bis zu 9 Personen für  Innen und
Außen
- Bereichswechselkontrolle (MB-Secure)
- BUS-2 Schnittstelle zu MB-Secure / MB-Classic -
Modulbus/RS-485 Schnittstelle für bis  zu vier Leser
mit beliebiger RFID  Technologie
- Überwachte MG-Eingänge für:
- Öffnungskontakt
-Glasbruchsensor, löschbar
- ext. Deckelkontakt
- Ankerkontakt
- Eingang für Riegelschaltkontakt
- Eingang für Türfreigabe-Taster
- Eingang für Anwesenheitsüberwachung
- Eingänge für Rückmeldung von Sperrelement 1/3
- Relais für Sperreinrichtung,
umkonfigurierbar auf Sperrelement-Ansteuerung
-Relais für ZK-Türöffner
 Summer - DIP-Schalter für BUS-2 Adresse -
Deckelkontakt/Wandabreißkontakt
- Firmware-Update über BUS-2 Leistungsmerkmale an ACS
PRO/ ACS-8 im Türmodul-Modus:
- Zutrittskontrolle für zwei Türen oder  für eine Tür
mit
Ein-/Ausgangsleser
- Zwei Schnittstellen für Clock/Data-Leser/Tastatur
mit LED rot+grün
- Frei programmierbare Ein-/Ausgänge:
- Drei überwachte MG-Eingänge
- Drei digitale Eingänge
- Ein Halbleiterausgang
- Zwei Relais
- zwei Eingänge zur Überwachung Netzteil
- Summer
- DIP-Schalter für BUS-Adresse
- Deckelkontakt/Wandabreißkontakt
Technische Daten:
Betriebsspannung: 12 VDC
Betriebsspannungsbereich: 9 bis 15 VDC
Stromaufnahme: max. 65 mA
Relais-Kontaktbelastbarkeit:  max. 2A, 30 VDC / 2A,
42VAC
Betriebstemperatur: -5°C bis +55°C
Schutzklasse:
IP 30 Gehäuse
ABS Abmessungen (BxHxT): 163 x 152 x 40mm
Farbe: verkehrsweiß (ähnlich RAL 9016)
Leitfabrikat: Honeywell Security Typ: Türmodul für
MB/ACS
Artikel: MB-DC001
oder gleichwertig.
Menge: 2,000 St

**02.01.65 Magn. Kontakt, Sm, VdS C, Gr. 3 G 109 044, VdS-Klasse C, EN 50131-2-6 Grad 3**
Aufbaumagnetkontakt LSA-Schneidklemmtechnik geeignet.
Für Differentialmeldegruppen, sabotagegeschützt, für
parallele Aufbaumontage
Artikel: MBMCMK48SG3
oder gleichwertig.
Menge: 2,000 St

*Hinweis*
Hinweis:
Die Schlösser sind durch den Auftragnehmer vor
Bestellung zu
messen.

**02.01.66 MEDIATOR Schloss Rohrrahmen**
Sicherheitsschloss zum Einsatz in
Kombination mit einem MEDIATOR -
Lineartüröffner.
Schlossriegel elektrisch entriegelbar
durch den Lineartüröffner.

- mechanische Selbstverriegelung mit
Kreuzfalle und Riegel
- mechanische Ablaufsicherung zwischen
Kreuzfalle und Steuerfalle
- Wechselfunktion zur Entriegelung über
Schlüssel von außen
- integrierte Anti-Panikfunktion über
den Innendrücker

Zulassung nach DIN EN 179: EG -
Konformitätszertifikat 0432-BPR-0001
Zulassung nach DIN EN 1125: EG -
Konformitätszertifikat 0432-BPR-0017
Geprüft für den Einsatz in Rauch- und
Feuerschutztüren gemäß Prüfzeugnis Nr.:
P-120003555 in Kombination mit dem
Feuerschutz-Modul 519ZBFS

Zulassung als Verschlussüberwachung
(Riegelschaltkontakt)
VdS Klasse C, G109032
Zulassung als mechanische Verriegelung
VdS Klasse A, M109314
Zulassung als elektromechanisches
Stellglied für Zutrittskontrollanlagen
VdS Klasse C, Z109001

Technische Daten:
Schließbartstellung des
Profilzylinders: max. 45 Grad
Einstellmöglichkeiten: Panikseite,
DIN-Richtung
Schlossabmessungen: 254x50x24 mm
Stulp: 300x24x3 mm
Riegelausschluss: 20 mm
Drückernuss: 9 mm
Dornmaß: 35 mm
Entfernung: 92 mm (Euro-Zylinder)
Universal verwendbar
Artikel: 022700
oder gleichwertig.
Menge: 2,000 St

**02.01.67 MEDIATOR Türöffner mit Flachschließblech**
Lineartüröffner zum Einsatz in
Kombination mit einem MEDIATOR -
Sicherheitsschloss zur elektrischen
Entriegelung des Schlossriegels

Zulassung als Verschlussüberwachung
(Riegelschaltkontakt)
VdS Klasse C, G109032
Zulassung als mechanische Verriegelung
VdS Klasse A, M109314
Zulassung als elektromechanisches
Stellglied für Zutrittskontrollanlagen
VdS Klasse C, Z109001

Zulassung nach DIN EN 179: EG -
Konformitätszertifikat 0432-BPR-0001
Geprüft für den Einsatz in Rauch- und
Feuerschutztüren gemäß Prüfzeugnis Nr.:
P-120003555 in Kombination mit dem
Feuerschutz-Modul 519ZBFS

Technische Daten:
Ansteuerspannung: 5 - 48 V AC oder DC
(Bei der Umrüstung kann
die vorhandene Türöffnerleitung
verwendet werden.)
- potentialfreier Relaisausgang für den
Zustand entriegelt
- potentialfreier Relaisausgang für den
Zustand verriegelt (Riegelschaltkontakt)
Nennspannung: 12 Volt GS,
Nennstrom: 500 mA,

kombiniert mit:
- Flachschließblech
Oberfläche: Edelstahl
Maße: 355,75x24x3 mm
Universal
Artikel: 022703
oder gleichwertig.
Menge: 2,000 St

**02.01.68 Netzteil uP**
Unterputz-Netzteil geregelt im
Kunststoffgehäuse.
Für den Einbau up-Schalterdosen, mit
Schraubanschlussklemmen.

Technische Daten:
Eingangspannung: 230 V AC +/- 15 %
Ausgangsspannung: 12 V DC stabilisiert
Ausgangsstrom: 1,0 A
Überlastschutz
Umgebungstemperaturbereich: -20°
bis +40°C
Gehäuseabmessungen (DxH): 54,5x32 mm
Artikel: 022712
oder gleichwertig.
einschließlich der UP-Dose mit einbau in Mauerwerk.
Menge: 2,000 St

*Hinweis*

**02.01.69 Passiv-Infrarot-Bewegungsmelder zum Anschluss an EMZ über BUS-System, Flächenoptik**
Passiv-Infrarot-Bewegungsmelder zum Anschluss an EMZ
über
BUS-System.

Leistungsmerkmale:
- Adernsparende 3-Draht-BUS-Technik
- Betrieb am BUS-2 oder BUS-1
- Abdecküberwachung mit Speicher-
Möglichkeit
- Flächenspiegeloptik zur Überwachung
von Flächen mit 12 m x 12 m
- Umrüstbar auf Strecken- oder Vorhangoptik durch Austausch der Spiegeloptik
- Konventionelle Meldergruppe (ohne
Löschfunktion)
- Detektionsempfindlichkeit programmierbar
- Reichweite programmierbar
- Zyklischer Selbsttest
- Betriebsspannungsüberwachung
- LED-Anzeige Alarm, beim BUS-2 mit
Erstmelderkennung (EMK-Funktion)
- LED-Anzeige Störung
- Gehtestfunktion mit selektiver
LED-Anzeige
- LED-Anzeige deaktiviert im Zustand
;scharf und unscharf
- Löschfunktion für Alarm- und
Störungsspeicher
- Temperaturalarm (nur BUS-2)
Alarmschwellen programmierbar
- Deckelkontakt und Abreißsicherung
- Gehäuse zur Eck- und Wandmontage
geeignet

VdS-Anerkennung gemäß Klasse C
Konform zu EN 50131-1 und EN 50131-2-2,
Grad 3

Technische Daten:
Betriebsspannung 12 V DC
Stromaufnahme
- Sensorik 0,6 mA BUS-2
3,0 mA BUS-1
- LED 4 mA
Reichweite 8 bis 15 m
Optikaufteilung 22 Zonen, 5 Ebenen
Öffnungswinkel 80°
Abdecküberwachung bis 30 cm
Betriebstemperatur -10 bis +55 °C
Schutzart IP 30
Abmessungen (BxHxT) 64x130x48 mm
Farbe verkehrsweiß
(ähnlich RAL 9016)
Artikel: 033432.21
oder gleichwertig.
Menge: 3,000 St

**02.01.70 PIR-Spiegelset Vorhangoptik 3 Stück Austausch-Spiegel**
Technische Daten:
Vorhangoptik (senkrecht): 11 Zonen auf
11 Ebenen
Öffnungswinkel: 7,5° hor., 85° vert.
Reichweite: 17 / 21 / 25 / 30 m,
programmierbar
Artikel: 033434
oder gleichwertig.
Menge: 1,000 St

**02.01.71 Programmierung und Inbetriebnahme**
Programmierung und Inbetriebnahme
nach erfolgter Installation der gesamten
Sicherheitsanlage durch den Installateur mit den notw.
Systemparametern in Zusammenarbeit mit Betreiber und Planer.
Zuverfügungsstellung eines sach- und ortskundigen
Technikers.
Die Schulung kann auf Betreiberwunsch in mehreren
Abschnitten erfolgen.
Übergabe der Bedienungsunterlagen in Kurz- und
Langform.
-Einspielen der Software und Hochfahren der Anlage
-Sicherung auf Datenträger
-Besprechung der Kundendaten
-Programmierung der Kundendaten
-Programmierung der Gerätegrundfunktionen
-Überprüfen der angeschlossenen Geräte
-Funktionstest der Zentrale
-Erstellen eines Prüfprotokolls
(1:1-Prüfprotokoll)
-Erstellen eines Übergabeprotokolls mit
schriftlicher Bestätigung.
Menge: 1,000 St

**02.01.72 Einweisung in Bedienung der EMA**
Der Auftragnehmer hat das Betriebspersonal des
Auftraggebers
in die Bedienung der Anlage dieses Titels einzuweisen.
Die Einweisung hat so detailliert zu erfolgen, dass
einfache
Wartungsarbeiten und Reparaturen vom Betriebspersonal
durchgeführt werden.
Ferner soll die Einweisung so informativ sein, dass
einfache
Fehler schnell erkannt werden und beseitigt werden
können.
Zur Einweisung ist entsprechendes Fachpersonal mit den
notwendigen Meß- und Prüfgeräten bereitzustellen.Über
die
Einweisung des Personals ist ein Protokoll zu führen
Die
Einweisung ist in Form einer Teilnehmerliste mit
genauen
Einweisungsinhalten nachzuweisen und in dreifacher
Ausfertigung der Bauleitung zu übergeben.
Menge: 1,000 St

**02.01.73 Regieleistungen zur Nachweis, Alarmaufschaltung, Abstimmung Wachdienst und Betreiber**
Regieleistungen zur Nachweis
welche im Zusammenhang
mit der Alarmaufschaltung anfallen.
Inklusive rechtzeitiger Beantragung
des Telefon-Anschlusses, mit Datendienst
bei dem Netzbetreiber und
Koordinationen zwischen dem Wachdienst und dem
Betreiber.
Abrechnung je Stunde.
Menge: 15,000 h

**02.01.74 Zusatzleistung für erschwerte Bedingungen als Regieleistungen**
Zusatzleistung für erschwerte Bedingungen als
Regieleistungen
zur Nachweis
welche im Zusammenhang
mit der Montage der Kontakte und Schlösser
Abrechnung je Stunde.
Menge: 15,000 h

**02.01.75 Regieleistungen für Rückbau der Sensorik und Zentrale mit Adern-Kennzeichnung**
Regieleistungen zur Nachweis
welche im Zusammenhang
mit dem Rückbau der Sensorik und Zentrale mit
Kennzeichnung
der Adern
Abrechnung je Stunde.
Menge: 65,000 h

**02.01.76 Elektronische Innensirene,**
Elektronische Innensirene,
Technische Daten:
Betriebsspannung 9V DC bis 14V DC
Frequenz 2500-3000Hz
Schallpegel 104dB
Stromaufnahme 130mA / 12V DC
Schutzart IP 31
ca. Abmessungen (B x H x T) 150 x 120 x 54mm
Material Kunststoff
Farbe weiß
VdS-Anerkennung G197065 (Klasse C)
Artikel: AS270-D
Internsignalgeber Klasse C
oder gleichwertig.
Menge: 14,000 St

**02.01.77 Opt./akustischer Aussen-Signalgeber**
Der Akustisch/Optische Signalgeber 2MG BUS-2 dient zur
Erweiterung einer MB-Secure- oder MB12/24/48/100/256
plus-Einbruchmelderzentrale mit Ansteuerung und
Energieversorgung über den BUS-2. Bei Betrieb an der
MB-Secure stehen dabei ein optischer und ein
akustischer
Signalgeber mit individuell einstellbarer Lichtfolge,
Helligkeit,
Tonfolge und Lautstärke sowie zwei frei programmierbare
Meldergruppeneingänge zur Verfügung. Für den Betrieb an
einer MB12/24/48/100/256 plus steht ein
Kompatibilitätsmodus
(Modultyp 5 Ausgangs-Modul BUS-2) zur Verfügung. Dabei
sind
fünf unterschiedliche Ansteuerungsmodi für die beiden
Signalgeber programmierbar, die Meldergruppeneingänge
werden im Kompatibilitätsmodus nicht unterstützt.

Leistungsmerkmale:

  Betrieb am BUS-2
  Optischer Signalgeber mit Hochleistungs-LEDs Rot
  Akustischer Signalgeber (Piezo)
  Lichtfolge, Helligkeit, Tonfolge und Lautstärke
individuell
programmierbar (nur bei MB-Secure)
  2 Meldergruppeneingänge frei programmierbar (nur
bei
MB-Secure)
  Überwachungsfenster 4k - 14k und 20% / 30% / 40%
  Deckelkontakt und Abreißkontakt
  Firmware-Update über BUS-2
  Am BUS-2 der Zentralen MB12/24/48/100/256 plus als
5
Ausgangs-Modul BUS-2 im Kompatibilitätsmodus einsetzbar
(nur Signalgeber)
Menge: 1,000 St

**02.01.78 Scharfschalttransponder (rot)**
Scharfschalttransponder (rot)
HF-ST 10 Rot EM4200/Mifare DESFire EV3
Menge: 20,000 St

**02.01.79 Installationskabel J - Y (St) Y 2 x 2 x 0,6**
Installationskabel
J - Y (St) Y 2 x 2 x 0,8.
liefern und auf vorhandene Kabelleiter oder- rinnen,
oder in offenen Kanälen/ Schlitze,
oder in Leerrohr einziehen.
Menge: 500,000 m

**02.01.80 Installationskabel J - Y (St) Y 4 x 2 x 0,6**
Installationskabel
J - Y (St) Y 4 x 2 x 0,8.
liefern und auf vorhandene Kabelleiter oder- rinnen,
oder in offenen Kanälen/ Schlitze,
oder in Leerrohr einziehen.
Menge: 500,000 m

**02.01.81 Installationskabel J - Y (St) Y 8 x 2 x 0,6**
Installationskabel
J - Y (St) Y 8 x 2 x 0,8
liefern und auf vorhandene Kabelleiter oder- rinnen,
oder in offenen Kanälen/ Schlitze,
oder in Leerrohr einziehen.
Menge: 130,000 m

**02.01.82 Überspannungsschutz für Bereich 0B in 1**
Überspannungsschutz für Bereich 0B in 1
Ausführungsbeschreibung 1
Überspannungsschutz für Primär- und LSN-Leitungen,
die vom Bereich 0B in den Bereich 1 geführt werden,
bestehend aus:

1 St
Gehäuse für 9 Blitzductoren mit folgenden
technischen Daten und Leistungsmerkmalen:

Abmessung ca. 200x200x120 (LxBxH in mmm)

4 St
Basisunterteil für 1 Schutzelement mit
folgenden technischen Daten und Leistungsmerkmalen:
Einbauversion ca. 90x58x12 (LxBxH in mm)

4 St
Schutzelemente für 1 DA mit folgenden
technischen Daten und Leistungsmerkmalen:
Einbauversion ca. 90x50x12 (LxBxH in mm)

4 St
Überspannungsschutzelement für Kabelschirm
mit folgenden technischen Daten und
Leistungsmerkmalen:

Überspannungsschutz für Primär- und LSN-Leitungen,
die vom Bereich 0B in den Bereich 1 geführt werden.
Die Absicherung einer Doppelader muss
mit einem Überspannungselement mit dazugehörigen
Basisteil erfolgen. Für den Schutz des Kabelschirms
muss ein zusätzliches Ableitelement eingesetzt werden.
Diese Komponenten müssen im Bereich VdS Überfall-/
Einbruchmelderanlagen in ein VdS-zugelassenes
Gehäuse mit Sabotageüberwachung eingebaut werden.
Menge: 2,000 St

**02.01.83 Verteiler 8 DA**
Verteiler 8 DA
mit VdS-Anerkennung zur
Unterputz-Montage, passend in eine 55er
Schalterdose, bestehend aus einem
Unterputzrahmen mit Deckelkontakt,
Verteilerleisten in Lötverbindungstechnik
und Abdeckplatte.
Menge: 30,000 St

**02.01.84 Verteiler 10 DA**
Verteiler 10 DA
mit VdS-Anerkennung zur
Unterputz-Montage, passend in eine 55er
Schalterdose, bestehend aus einem
Unterputzrahmen mit Deckelkontakt,
Verteilerleisten in Lötverbindungstechnik
und Abdeckplatte.
Menge: 40,000 St

**02.01.85 Verteiler 24 DA/a. P.**
Verteiler 24 DA/a. P.
mit VdS-Anerkennung zur Aufputz-Montage, 20 DA,
bestehend
aus einem Metallgehäuse, mit Deckelkontakt und
Verteilerleisten in löt- und schraubfreier
Verbindungstechnik.
Menge: 2,000 St

**02.01.86 Prüfung der vorhandenen Kabelverbindung bis 2 DA**
Menge: 50,000 St

**02.01.87 Prüfung der vorhandenen Kabelverbindung bis 4 DA**
Menge: 50,000 St

**02.01.88 Prüfung der vorhandenen Kabelverbindung bis 10 DA**
Menge: 15,000 St

**02.01.89 Prüfung der vorhandenen Kabelverbindung bis 20 DA**
Menge: 5,000 St

**02.01.90 Prüfung der vorhandenen Kabelverbindung bis 50 DA**
Menge: 2,000 St

**02.01.91 Verbindungsmuffe symm. Schrumpfmuffe J-Y(ST)Y2X2X0,8**
STLB-Bau 2025-04 061
Verbindungsmuffe, symmetrisch, für Montage in trockenen
Räumen, als Schrumpfmuffe, mit Spleißen durch
Quetschverbindung und Kennzeichnung der Adern,
Anzahl/Typ kommende Kabel '
2x2x0,8'
.
Menge: 20,000 St

**02.01.92 Verbindungsmuffe symm. Schrumpfmuffe J-Y(ST)Y4X2X0,8**
STLB-Bau 2025-04 061
Verbindungsmuffe, symmetrisch, für Montage in trockenen
Räumen, als Schrumpfmuffe, mit Spleißen durch
Quetschverbindung und Kennzeichnung der Adern,
Anzahl/Typ kommende Kabel '
J-Y(ST)Y4X2X0,8'
.
Menge: 10,000 St

**02.01.93 Verbindungsmuffe symm. Schrumpfmuffe J-Y(ST)Y10X2X0,8**
STLB-Bau 2025-04 061
Verbindungsmuffe, symmetrisch, für Montage in trockenen
Räumen, als Schrumpfmuffe, mit Spleißen durch
Quetschverbindung und Kennzeichnung der Adern,
Anzahl/Typ kommende Kabel '
J-Y(ST)Y10X2X0,8'
.
Menge: 4,000 St

*Hinweis*
STUNDENLOHNARBEITEN

*Hinweis*
Benötigte Materialien werden zu den im Angebot
angegebenen
Materialpreisen abgerechnet.
Für evtl. Tagelohnarbeiten werden die Stundenlöhne
einschl.
aller Unkosten wie Fahr- und Tagegelder,
Trennungsentschädigung, Urlaubsgelder,
Verdienstzuschläge,
Überstunden-, Nacht- und Feierabendzuschläge usw. ohne
Mehrwertsteuer berechnet.
Der Verrechnungssatz ist unter Beachtung der
gesetzlichen
Vorschriften zu ermitteln. Er gilt unabhängig von der
Anzahl
abgerechneten Arbeitstunden. Die Tagelohnzettel sind
täglich
aufzustellen und der Bauleitung vorzulegen.
Nachstehende
Stundenlohnarbeiten sind nur auf Anordnung der
Bauleitung
auszuführen.

**02.01.94 Zulage für das Zusammenstellen der Dokumentations- und Revisionsunterlagen**
Zulage für das Zusammenstellen der
der Dokumentations- und Revisionsunterlagen
gemäß Vorgabe das Auftraggebers  (soweit für das
Vorhaben
zutreffend)

für die im LV genannte Fernmeldeanlage.
Bestehend aus ca.:

Deckblatt mit Kontaktangaben
Inhaltsverzeichnis
VOB-Abnahmeprotokoll + Bestätigung der Mangelabstellung
Einweisungsprotokolle
Anlagenbeschreibung
Prüfprotokolle (Sachverständige, Sachkundige)
Errichterbescheinigung (Erstprüfung BGV A3)
Fachunternehmererklärung ( Einh. Regeln der Technik,
GEG)
Messprotokolle
Schutzmaßnahmenprotokoll (Isolations- und
Schleifenwiderstand)
Potenzialausgleich
Bestandspläne
Grundrisse / Lagepläne
Installationsplan mit Stromkreisnummern
Schema Brandwarnanlage
Schema Einbruchmeldeanlage
Schema Klingel- und Sprechanlage
Schema passives Datennetz
Liste der eingebauten Fabrikate/Typen
Ersatzteilliste
Betriebsmittelliste mit Mengenangaben
Inbetriebnahme- und Einregulierungsprotokoll mit Mess-
und
Einstellwerten aller Anlagen
Wartungsanleitungen
Bedienungsanleitungen
Herstellerunterlagen (Montageanleitungen)
Installationsgeräte
Verteilungen und Einbaugeräte
Verlegesysteme
Brandschutz
Anwendbarkeitsnachweise, wie Leistungserklärungen, ETA,
Genehmigungen, Prüfzeugnisse zu Brandschutzprodukten /
Anlagen mit Funktionserhalt
Übereinstimmungsbestätigungen zu Brandschutzprodukten
Brandschottverzeichnis in tabellarischer Form mit
Nummer, Art,
Größe, Einbauort, Material und Foto vom Einbauort
Konformitätserklärungen
Berechnungen
Programme / Passwörter

Die Zeichnungs- und Berechnungsunterlagen sind dem
Auftraggeber 2-fach in Papierform und 1-fach digital im
DWG-Format sowie im Word- / PDF- Format auf CD zu
übergeben.

Die Bestands- und Revisionsunterlagen sind dem
Auftraggeber
14 Tage vor dem Abnahmetermin 2-fach im DIN A4-Format
in Aktenordnern zu übergeben.
Alle Dokumente sind einschließlich der
Betriebsdokumentation der Anlage
in einer üblichen Leseart - PDF-File- auf CD gebrannt
zu übergeben.
Menge: 1,000 psch

**02.01.95 Obermonteur**
Menge: 5,000 h

**02.01.96 Leistung wie zuletzt, jedoch Monteur**
Leistung wie zuletzt in vollem Wortlaut beschrieben,
jedoch

  Monteur.
Menge: 30,000 h

**02.01.97 Leistung wie zuletzt, jedoch Helfer**
Leistung wie zuletzt in vollem Wortlaut beschrieben,
jedoch

  Helfer.
Menge: 5,000 h

**02.01.98 Einrichten, Vorhalten und Räumen der Baustelle**
Einrichten, Vorhalten und Räumen der Baustelle
für sämtliche in der Leistungsbeschreibung
aufgeführten Leistungen.
Menge: 1,000 psch

**02.01.99 Werks- und Montageplanung**
Werks- und Montageplanung
Erstellung von
-Installationspläne mit dargestellten Komponenten
-Kabelplan für zuständiges Elektrogewerk
-Meldelinienverzeichnis
-Blockschaltbild
-Stücklisten
Menge: 1,000 St

### Titel 03 Wartung

#### Bereich 03.01 Wartung Einbruchmeldeanlage

**03.01.1 Wartungskosten im Gewährleistungszeitraum Gemäß VOB/B 13 Nr. 4(2) beträgt die Verjährungsfrist für Mängelansprüche bei maschinellen und elektrotechnischen/elektronischen Anlagen 4 Jahre, wenn der Auftraggeber dem Anlagenerrichter die Wartung überträgt. Der Gesamtpreis der Position Wartung geht in die Angebotsbewertung ein und wird somit bei der Ermittlung des wirtschaftlichsten Angebotes berücksichtigt. Der Wartungsvertrag wird aber zu einem späteren Zeitpunkt durch den Bauherrn/ Betreiber der Anlage separat abgeschlossen und ist somit nicht Bestandteil der Auftragssumme. Ein Rechtsanspruch des Auftragnehmers auf Abschluss eines Wartungsvertrags besteht jedoch nicht. Bei Nichtübertragung der Wartung erfolgt keine Ersatzleistung. Jährliche Wartungskosten innerhalb der Gewährleistung für die Einbruchmeldeanlage. Wartung vorbezeichneter Anlage gem. den Bestimmungen und Richtlinien, die für EMA und UMA gelten, insbesondere VDE 0800 und die in VDE 0800 Teil 1 2c genannten weiteren Bestimmungen und Richtlinien, DIN 57833/VDE 0833 Teil 1 und Teil 3, die jeweils gültigen VdS-Richtlinien für ''Einbruch- und Überfall-Meldeanalagen'' sowie die Vorschriften des Systemherstellers, vierteljährliche Wartung und jährliche Inspektion gem. Prüfverordnung, einschl. aller Nebenkosten innerhalb der 4-jährigen Verjährungszeit für Mängelansprüche. (Gesamtpreis für 4 Jahre)**
Wartungskosten im Gewährleistungszeitraum
Gemäß VOB/B 13 Nr. 4(2) beträgt die Verjährungsfrist
für
Mängelansprüche bei maschinellen und elektrotechnischen/elektronischen Anlagen 4 Jahre, wenn der
Auftraggeber dem Anlagenerrichter die Wartung
überträgt.

Der Gesamtpreis der Position Wartung geht in die
Angebotsbewertung ein und wird somit bei der
Ermittlung des
wirtschaftlichsten Angebotes berücksichtigt.

Der Wartungsvertrag wird zu einem
späteren Zeitpunkt durch den Bauherrn/Betreiber der
Anlage
separat abgeschlossen und ist somit nicht Bestandteil der Auftragssumme.
Ein Rechtsanspruch des Auftragnehmers auf Abschluss
eines Wartungsvertrags besteht jedoch
nicht.
Bei Nichtübertragung der Wartung
erfolgt keine Ersatzleistung.
Jährliche Wartungskosten innerhalb der
Gewährleistung für die Einbruchmeldeanlage.
Wartung vorbezeichneter Anlage gem.
den Bestimmungen und Richtlinien, die
für EMA und UMA gelten, insbesondere
VDE 0800 und die in VDE 0800 Teil 1 2c
genannten weiteren Bestimmungen und
Richtlinien, DIN 57833/VDE 0833 Teil 1
und Teil 3, die jeweils gültigen
VdS-Richtlinien für Einbruch- und
Überfall-Meldeanalagensowie die Vorschriften des Systemherstellers,
vierteljährliche Wartung und jährliche
Inspektion gem. Prüfverordnung,
einschl. aller Nebenkosten innerhalb
der 4-jährigen Verjährungszeit für
Mängelansprüche.
(Gesamtpreis für 4 Jahre)
Menge: 1,000 St

USt %: 19,00
